# Pavimento flexível têxtil

- Propriedade do ficheiro: CYPE Ingenieros S.A.
- Formato: FIEBDC-3/2016
- Programa: Gerador de preços para construção civil. CYPE Ingenieros, S.A.
- Data: 10/06/2024
- Moeda: EUR
- Custos indirectos: 3 %
- IVA: 23 %

## R Revestimentos

### RS Pavimentos

#### RST Têxteis (alcatifas)

**RST010** m² Pavimento flexível têxtil.
Pavimento de alcatifa de fibra sintética 100% polipropileno, de pêlo cortado, fabricada por processo tufting, fornecida em placas de 50x50 cm. Colocação em obra: com adesivo de contacto, sobre camada fina de nivelação.
Critérios considerados na determinação do preço da unidade de obra: O preço não inclui a camada fina de nivelação.
Inclui: Implantação e recorte do pavimento. Aplicação da cola. Colocação do pavimento. Resolução de encontros e pontos singulares. Eliminação e limpeza do material sobrante. Limpeza final do pavimento.
Critério de medição de projecto: Superfície útil, medida segundo documentação gráfica de Projecto.
Critério de medição de obra: Medir-se-á a superfície realmente executada segundo especificações de Projecto.

| Código | Un | Descrição | Rendimento | Preço | Importância |
|---|---|---|---|---|---|
| mt18dww010a | kg | Adesivo de contacto à base de resina acrílica em dispersão aquosa, para pavimento de borracha, linóleo, PVC, alcatifa e têxtil. (material) | 0.25 | 4.62 | 1.155 |
| mt18dte010l | m² | Alcatifa de fibra sintética 100% polipropileno, de pêlo cortado, fabricada por processo tufting, fornecida em placas de 50x50 cm. (material) | 1.05 | 37.12 | 38.976 |
| mo027 | h | Oficial de 1ª instalador de alcatifas e revestimentos têxteis. (mão de obra) | 0.2 | 22.68 | 4.536 |
| mo065 | h | Ajudante de instalador de alcatifas e revestimentos têxteis. (mão de obra) | 0.2 | 22.13 | 4.426 |
| % | % | Custos directos complementares | 2 % | 49.093 | 0.982 |
|  |  | Custos directos |  |  | 50.075 |

Resíduos:
- colocação: mt18dww010a; factor de resíduo 0.038943
- colocação: mt18dte010l; factor de resíduo 0.022

## Recursos

**mt18dww010a** kg Adesivo de contacto à base de resina acrílica em dispersão aquosa
Dados técnicos: Custo energético 75.527 MJ; Emissão de CO2 2.872 kg; Código LER 17 09 04; Massa do elemento 1 kg; Volume 0.000667 m3
Resíduos:
- embalagem: re170203 Plástico. (componente de resíduo); rendimento 0.003 kg; Código LER 17 02 03; Massa do elemento 1 kg; Volume 0.001667 m3

**mt18dte010l** m² Alcatifa de fibra sintética 100% polipropileno
Dados técnicos: Custo energético 173.717 MJ; Emissão de CO2 5.698 kg; Código LER 20 01 11; Massa do elemento 4.19 kg; Volume 0.005587 m3
