# Relatório de reconhecimento

- Propriedade do ficheiro: CYPE INGENIEROS, S.A.
- Formato: FIEBDC-3/2002
- Moeda: EUR
- Custos indirectos: 3.00 %
- IVA: 23.00 %

## 0 Trabalhos prévios

### 0E Recolha de amostras e ensaios para estudo de patologias

#### 0EH Ensaios de informação do betão endurecido

**0EH100** Ud Relatório de reconhecimento.
Relatório de reconhecimento sobre os resultados obtidos no ensaio combinado de extracção de carotes e ultra-sons, realizado por laboratório acreditado na área técnica correspondente.
Inclui: Realização do relatório.
Critério de medição de projecto: Número de unidades previstas, segundo documentação gráfica de Projecto.
Critério de medição de obra: Medir-se-á o número de unidades realmente executadas segundo especificações de Projecto.

| Código | Un | Descrição | Rendimento | Preço | Importância |
|---|---|---|---|---|---|
| mt49tei030d | Ud | Relatório de reconhecimento sobre os resultados obtidos no ensaio combinado de extracção de carotes e ultra-sons, realizado por laboratório acreditado na área técnica correspondente. (material) | 1.000 | 345.59 | 345.59 |
| % | % | Custos directos complementares | 2 % | 345.59 | 6.91 |
|  |  | Custos directos |  |  | 352.50 |
