# Desmontagem de substrutura suporte para a sustentação do revestimento exterior de fachada ventilada

- Propriedade do ficheiro: CYPE INGENIEROS, S.A.
- Formato: FIEBDC-3/2002
- Moeda: EUR
- Custos indirectos: 3.00 %
- IVA: 23.00 %

## D Demolições

### DF Fachadas

#### DFA Ventiladas

**DFA015** m² Desmontagem de substrutura suporte para a sustentação do revestimento exterior de fachada ventilada.
Desmontagem de substrutura suporte de madeira para a sustentação do revestimento exterior de fachada ventilada, com meios manuais, e carga manual para camião ou contentor.
Inclui: Desmontagem do elemento. Remoção e armazenamento do material desmontado. Limpeza dos restos da obra. Carga manual do material desmontado e restos da obra para camião ou contentor.
Critério de medição de projecto: Superfície medida segundo documentação gráfica de Projecto.
Critério de medição de obra: Será medida a superfície realmente desmontada segundo especificações de Projecto.

| Código | Un | Descrição | Rendimento | Preço | Importância |
|---|---|---|---|---|---|
| mo011 | h | Oficial de 1ª montador. (mão de obra) | 0.993 | 23.31 | 23.15 |
| mo080 | h | Ajudante de montador. (mão de obra) | 0.993 | 22.13 | 21.98 |
| % | % | Custos directos complementares | 2 % | 45.13 | 0.90 |
|  |  | Custos directos |  |  | 46.03 |
