# Desmontagem de clarabóia de placas translúcidas

- Propriedade do ficheiro: CYPE INGENIEROS, S.A.
- Formato: FIEBDC-3/2002
- Moeda: EUR
- Custos indirectos: 3.00 %
- IVA: 23.00 %

## D Demolições

### DQ Coberturas

#### DQL Pontos de luz

**DQL030** m² Desmontagem de clarabóia de placas translúcidas.
Desmontagem de estrutura metálica e placas translúcidas de clarabóia de quatro águas de menos de 3 m de vão máximo, com equipamento de oxicorte, sem afectar a estabilidade dos elementos constructivos contiguos, e carga manual para camião ou contentor.
Inclui: Desmontagem do elemento. Remoção e armazenamento do material desmontado. Limpeza dos restos da obra. Carga manual do material desmontado e restos da obra para camião ou contentor.
Critério de medição de projecto: Superfície medida segundo documentação gráfica de Projecto.
Critério de medição de obra: Será medida a superfície realmente desmontada segundo especificações de Projecto.

| Código | Un | Descrição | Rendimento | Preço | Importância |
|---|---|---|---|---|---|
| mq08sol010 | h | Equipamento de oxicorte, com acetileno como combustível e oxigénio como comburente. (equipamento) | 0.243 | 8.25 | 2.00 |
| mo019 | h | Oficial de 1ª soldador. (mão de obra) | 0.258 | 22.98 | 5.93 |
| mo113 | h | Operário não qualificado construção. (mão de obra) | 0.194 | 21.45 | 4.16 |
| % | % | Custos directos complementares | 2 % | 12.09 | 0.24 |
|  |  | Custos directos |  |  | 12.33 |
