# Demolição de cumeeira em cobertura inclinada

- Propriedade do ficheiro: CYPE INGENIEROS, S.A.
- Formato: FIEBDC-3/2002
- Moeda: EUR
- Custos indirectos: 3.00 %
- IVA: 23.00 %

## D Demolições

### DQ Coberturas

#### DQR Remates

**DQR050** m Demolição de cumeeira em cobertura inclinada.
Demolição de cumeeira de cobertura inclinada, localizada a uma altura de até 20 m, com meios manuais, sem afectar a estabilidade dos elementos constructivos contiguos, e carga manual para camião ou contentor.
Inclui: Demolição do elemento. Fragmentação do entulho em peças manejáveis. Remoção e acumulação de entulho. Limpeza dos restos da obra. Carga manual de entulho para camião ou contentor.
Critério de medição de projecto: Comprimento medido segundo documentação gráfica de Projecto.
Critério de medição de obra: Será medido o comprimento realmente demolido segundo especificações de Projecto.

| Código | Un | Descrição | Rendimento | Preço | Importância |
|---|---|---|---|---|---|
| mo113 | h | Operário não qualificado construção. (mão de obra) | 0.090 | 21.45 | 1.93 |
| % | % | Custos directos complementares | 2 % | 1.93 | 0.04 |
|  |  | Custos directos |  |  | 1.97 |
