# Aço em estrutura de escada e degraus de estrutura leve de perfis (light steel framing)

- Propriedade do ficheiro: CYPE INGENIEROS, S.A.
- Formato: FIEBDC-3/2002
- Moeda: EUR
- Custos indirectos: 3.00 %
- IVA: 23.00 %

## E Estruturas

### EA Metálicas

#### EAL Estruturas leves (light steel framing)

**EAL095** kg Aço em estrutura de escada e degraus de estrutura leve de perfis (light steel framing).
Aço enformado em frio, galvanizado, tipo DX52D+Z275MA, em estrutura de escada e degraus de estrutura leve de perfis de 0,8 mm de espessura (light steel framing). Fornecimento dos perfis mecanizados em oficina, conexão dos perfis em obra e montagem da estrutura em obra, considerando um grau de complexidade médio. Inclusive rebites para a união dos perfis entre si e ancoragens mecânicas, para a fixação da estrutura.
Inclui: Marcação. Samblagem dos perfis metálicos. Montagem da estrutura.
Critério de medição de projecto: Peso nominal medido segundo documentação gráfica de Projecto.
Critério de medição de obra: Determinar-se-á, a partir do peso obtido em balança oficial das unidades chegadas à obra, o peso das unidades realmente executadas segundo especificações de Projecto.

| Código | Un | Descrição | Rendimento | Preço | Importância |
|---|---|---|---|---|---|
| mt07lsf100b | kg | Aço enformado em frio, galvanizado, tipo DX52D+Z275MA, em perfis mecanizados em oficina, de 0,8 mm de espessura, para estrutura de escada e degraus de estrutura leve de perfis (light steel framing); com rebites para a união dos perfis entre si e ancoragens mecânicas de corte interior, de aço galvanizado, para a fixação da estrutura à laje ou à fundação. (material) | 1.000 | 2.44 | 2.44 |
| mo047 | h | Oficial de 1ª montador de estruturas metálicas. (mão de obra) | 0.037 | 23.64 | 0.87 |
| mo094 | h | Ajudante de montador de estruturas metálicas. (mão de obra) | 0.037 | 23.07 | 0.85 |
| % | % | Custos directos complementares | 2 % | 4.16 | 0.08 |
|  |  | Custos directos |  |  | 4.24 |
