# Aço em perfis enformados a frio

- Propriedade do ficheiro: CYPE INGENIEROS, S.A.
- Formato: FIEBDC-3/2002
- Moeda: EUR
- Custos indirectos: 3.00 %
- IVA: 23.00 %

## E Estruturas

### EA Metálicas

#### EAP Perfis estruturais

**EAP010** kg Aço em perfis enformados a frio.
Aço NP EN 10162 S235JRC, em elementos estruturais formados por peças simples de perfis enformados a frio das séries omega, L, U, C ou Z, acabamento com primário antioxidante, colocados com ligações soldadas em obra, a uma altura de até 3 m.
Critérios considerados na determinação do preço da unidade de obra: O preço inclui as soldaduras, os cortes, os desperdícios, as peças especiais, os casquilhos e os elementos auxiliares de montagem.
Inclui: Limpeza e preparação do plano de apoio. Marcação dos eixos. Colocação e fixação provisória do elemento estrutural. Aprumo e nivelamento. Execução das ligações soldadas.
Critério de medição de projecto: Peso nominal medido segundo documentação gráfica de Projecto.
Critério de medição de obra: Determinar-se-á, a partir do peso obtido em balança oficial das unidades chegadas à obra, o peso das unidades realmente executadas segundo especificações de Projecto.

| Código | Un | Descrição | Rendimento | Preço | Importância |
|---|---|---|---|---|---|
| mt07ali001b | kg | Aço NP EN 10162 S235JRC, em perfis enformados a frio, peças simples, para aplicações estruturais, das séries omega, L, U, C ou Z, acabamento com primário antioxidante. Trabalhado e montado em oficina, para colocar com ligações soldadas em obra. (material) | 1.000 | 1.66 | 1.66 |
| mq08sol020 | h | Equipamentos e elementos auxiliares para soldadura eléctrica. (equipamento) | 0.017 | 3.42 | 0.06 |
| op00lla010 |  | Chave de impacto. | 1.000 | 0.00 | 0.00 |
| op00cor020 |  | Cortadora manual de metal, de disco. | 1.000 | 0.00 | 0.00 |
| mo047 | h | Oficial de 1ª montador de estruturas metálicas. (mão de obra) | 0.018 | 23.64 | 0.43 |
| mo094 | h | Ajudante de montador de estruturas metálicas. (mão de obra) | 0.018 | 23.07 | 0.42 |
| % | % | Custos directos complementares | 2 % | 2.57 | 0.05 |
|  |  | Custos directos |  |  | 2.62 |
