# Reforço ao esforço transverso de vigas, com folha de fibra de carbono Tejido Carbotec "GRUPO PUMA"

- Propriedade do ficheiro: CYPE INGENIEROS, S.A.
- Formato: FIEBDC-3/2002
- Moeda: EUR
- Custos indirectos: 3.00 %
- IVA: 23.00 %

## E Estruturas

### EH Betão armado

#### EHZ Reforços com laminados e folhas, de fibra de carbono

**EHZ113** m² Reforço ao esforço transverso de vigas, com folha de fibra de carbono Tejido Carbotec "GRUPO PUMA".
Reforço ao esforço transverso em vigas de betão armado, através do sistema Carbotec "GRUPO PUMA", com DIT nº 679, constituído por 1 camada de folha de fibra de carbono unidireccional, Tejido Carbotec "GRUPO PUMA", 600 g/m², de 1000x300 mm e 0,59 mm de espessura, resistência à tracção 5014 MPa, módulo de elasticidade 251000 N/mm² e alongamento máximo 2%, em forma de U, impregnadas por ambas as faces com Adhesivo Carbotec Impregnante "GRUPO PUMA".
Critérios considerados na determinação do preço da unidade de obra: O preço não inclui a preparação do suporte nem o revestimento.
Inclui: Implantação da posição dos reforços. Colocação das folhas de reforço, impregnadas por ambas as faces com a resina. Limpeza dos restos da obra.
Critério de medição de projecto: Superfície medida segundo documentação gráfica de Projecto.
Critério de medição de obra: Medir-se-á a superfície realmente executada segundo especificações de Projecto.

| Código | Un | Descrição | Rendimento | Preço | Importância |
|---|---|---|---|---|---|
| mt09rep037ei | m² | Folha de fibra de carbono unidireccional, Tejido Carbotec "GRUPO PUMA", 600 g/m², de 1000x300 mm e 0,59 mm de espessura, resistência à tracção 5014 MPa, módulo de elasticidade 251000 N/mm² e alongamento máximo 2%, para reforço de estruturas. (material) | 1.100 | 88.67 | 97.54 |
| mt09rep033a | kg | Adhesivo Carbotec Impregnante "GRUPO PUMA", de dois componentes, à base de resina epóxi e um endurecedor. (material) | 1.500 | 6.69 | 10.04 |
| mo042 | h | Oficial de 1ª estruturista. (mão de obra) | 0.400 | 23.64 | 9.46 |
| mo089 | h | Ajudante de estruturista. (mão de obra) | 0.400 | 23.07 | 9.23 |
| % | % | Custos directos complementares | 2 % | 126.27 | 2.53 |
|  |  | Custos directos |  |  | 128.80 |
