# Divisória de varanda

- Propriedade do ficheiro: CYPE INGENIEROS, S.A.
- Formato: FIEBDC-3/2002
- Moeda: EUR
- Custos indirectos: 3.00 %
- IVA: 23.00 %

## F Fachadas, divisões e protecções

### FD Protecções e gradeamentos

#### FDS Divisórias de varandas

**FDS010** m² Divisória de varanda.
Divisória de varanda, formada por placa laminada compacta de alta pressão (HPL), de 1400x600x6 mm, acabamento mate, cor a escolher, e fixada com pinças de fixação.
Inclui: Marcação dos pontos de fixação. Aprumo, nivelamento e fixação da divisória de varanda.
Critério de medição de projecto: Superfície medida segundo documentação gráfica de Projecto.
Critério de medição de obra: Medir-se-á a superfície realmente executada segundo especificações de Projecto.

| Código | Un | Descrição | Rendimento | Preço | Importância |
|---|---|---|---|---|---|
| mt12prg010khaa | m² | Placa laminada compacta de alta pressão (HPL), de 1400x600x6 mm, acabamento mate, cor a escolher, Euroclasse B-s2, d0 de reacção ao fogo, segundo NP EN 13501-1, à base de resinas termoendurecíveis que não contêm ureia-formaldeído, reforçada de forma homogénea com fibras de madeira certificada FSC ou PEFC, com superfície decorativa não melamínica e propriedades anti-graffiti durante toda a sua vida útil, tipo EDF segundo EN 438-2, com resistência aos raios ultravioleta não inferior a 4-5 ao comparar com a escala de cinzentos de NP EN 20105-A02. (material) | 1.000 | 59.80 | 59.80 |
| mt12prg100 | Ud | Pinça de fixação de aço inoxidável AISI 316, com parafusos, para a fixação de placas laminadas compactas de alta pressão (HPL) em divisória de varanda. (material) | 4.000 | 5.75 | 23.00 |
| op00ato010 |  | Aparafusadora. | 1.000 | 0.00 | 0.00 |
| mo011 | h | Oficial de 1ª montador. (mão de obra) | 0.356 | 25.32 | 9.01 |
| mo080 | h | Ajudante de montador. (mão de obra) | 0.356 | 24.04 | 8.56 |
| % | % | Custos directos complementares | 2 % | 100.37 | 2.01 |
|  |  | Custos directos |  |  | 102.38 |
