# Pano exterior de fachada dupla, de alvenaria de tijolo de betão face à vista

- Propriedade do ficheiro: CYPE INGENIEROS, S.A.
- Formato: FIEBDC-3/2002
- Moeda: EUR
- Custos indirectos: 3.00 %
- IVA: 23.00 %

## F Fachadas, divisões e protecções

### FF Alvenaria não estrutural

#### FFX Pano exterior face à vista em fachada dupla

**FFX040** m² Pano exterior de fachada dupla, de alvenaria de tijolo de betão face à vista.
Pano exterior de fachada dupla, com apoio parcial na laje, de 12 cm de espessura, de alvenaria de tijolo de betão face à vista hidrofugado, liso perfurado, cinzento, 24x12x5 cm, com juntas horizontais e verticais de 10 mm de espessura, junta refundada, assente com argamassa de cimento confeccionada em obra, com 250 kg/m³ de cimento, cor cinzento, dosificação 1:6, fornecida em sacos. Padieira de alvenaria armada de tijolos cortados face à vista, aparelho a cutelo; montagem e desmontagem de escoramento. Revestimento das testas de laje e pilares com tijolos cortados, colocados com argamassa de alta aderência.
Inclui: Definição dos planos de fachada através de fios de prumo. Marcação, piso a piso. Rectificação de irregularidades da laje terminada. Colocação e aprumo de prumos de referência. Colocação de fios entre prumos. Colocação de fios de prumo fixos nas arestas. Preparação da argamassa. Colocação das peças por fiadas a nível. Revestimento das testas de laje e pilares. Realização de todos os trabalhos necessários para a execução dos vãos. Correcção de falhas das juntas e limpeza do paramento.
Critério de medição de projecto: Superfície medida em verdadeira magnitude desde as faces exteriores da fachada, segundo documentação gráfica de Projecto, descontando as aberturas de superfície maior de 2 m². Nas aberturas que não se deduzam, estão incluídos os trabalhos de realizar a superfície interior da abertura.
Critério de medição de obra: Medir-se-á, em verdadeira magnitude, desde as faces exteriores da fachada, a superfície realmente executada segundo especificações de Projecto, descontando as aberturas de superfície maior de 2 m². Nas aberturas que não se deduzam, estão incluídos os trabalhos de realizar a superfície interior da abertura.

| Código | Un | Descrição | Rendimento | Preço | Importância |
|---|---|---|---|---|---|
| mt05chl010a | Ud | Tijolo de betão face à vista hidrofugado, liso perfurado, cinzento, 24x12x5 cm, densidade 2000 kg/m³, segundo NP EN 771-3. (material) | 71.000 | 0.34 | 24.14 |
| mt08aaa010a | m³ | Água. (material) | 0.006 | 1.50 | 0.01 |
| mt01arg005a | t | Areia de pedreira, para argamassa preparada em obra. (material) | 0.047 | 18.00 | 0.85 |
| mt08cem011a | kg | Cimento Portland CEM II/B-L 32,5 R, cor cinzento, em sacos, segundo NP EN 197-1. (material) | 7.258 | 0.10 | 0.73 |
| mt07aco040e | kg | Aço em varões nervurados, A400 NR, fornecido em obra em varões sem elaborar, de vários diâmetros. (material) | 0.600 | 1.31 | 0.79 |
| mt09moe020a | kg | Cimento cola melhorado de ligantes mistos, C2 TE, para a colocação em camada grossa do peças cerâmicas em paramentos verticais exteriores, segundo NP EN 12004 (material) | 0.729 | 0.53 | 0.39 |
| mt08adt010 | kg | Aditivo hidrófugo para impermeabilização de argamassas ou betões. (material) | 0.034 | 1.20 | 0.04 |
| mt50spa050m | m³ | Pranchão de madeira de pinho, dimensões 20x7,2 cm. (material) | 0.001 | 439.20 | 0.44 |
| mt50spa101 | kg | Pregos de aço. (material) | 0.011 | 1.87 | 0.02 |
| mt50spa081a | Ud | Escora metálica telescópica, até 3 m de altura. (material) | 0.003 | 19.25 | 0.06 |
| mq06hor010 | h | Betoneira eléctrica com uma capacidade de amassadura de 160 l. (equipamento) | 0.023 | 3.45 | 0.08 |
| op00sie030 |  | Serra de disco de diamante, para mesa de trabalho, de corte húmido. | 1.000 | 0.00 | 0.00 |
| op00tal010 |  | Berbequim. | 1.000 | 0.00 | 0.00 |
| mo021 | h | Oficial de 1ª construção em trabalhos auxiliares de pedreiro. (mão de obra) | 1.386 | 22.68 | 31.43 |
| mo114 | h | Operário não qualificado construção em trabalhos auxiliares de pedreiro. (mão de obra) | 1.033 | 21.45 | 22.16 |
| % | % | Custos directos complementares | 3 % | 81.14 | 2.43 |
|  |  | Custos directos |  |  | 83.57 |
