# Rede anti-pássaros

- Propriedade do ficheiro: CYPE INGENIEROS, S.A.
- Formato: FIEBDC-3/2002
- Moeda: EUR
- Custos indirectos: 3.00 %
- IVA: 23.00 %

## F Fachadas, divisões e protecções

### FZ Limpeza e tratamentos superficiais

#### FZP Protecção contra as aves

**FZP040** m² Rede anti-pássaros.
Rede anti-pássaros formada por malha de polietileno de 75x75 mm, estável contra os raios UV, para proteger as aberturas de entre 8 e 16 m², evitando o acesso de gaivotas ao edifício. Inclusive cabo de aço galvanizado para a fixação da rede, acessórios e material auxiliar para a fixação e ancoragem da rede. Totalmente montada e testada, sem incluir a repercussão de andaimes nem afectar a estabilidade do elemento ao qual vai ficar ancorada.
Inclui: Limpeza e preparação do suporte. Marcação. Colocação das ancoragens sobre o suporte. Fixação do cabo sobre as ancoragens. Fixação da rede ao cabo.
Critério de medição de projecto: Superfície medida segundo documentação gráfica de Projecto.
Critério de medição de obra: Medir-se-á a superfície realmente executada segundo especificações de Projecto.

| Código | Un | Descrição | Rendimento | Preço | Importância |
|---|---|---|---|---|---|
| mt41ave040a | m² | Rede anti-pássaros formada por malha de polietileno de 75x75 mm, estável contra os raios UV, para proteger as aberturas por onde acedem gaivotas ao edifício. (material) | 1.050 | 0.66 | 0.69 |
| mt41ave041 | m | Cabo nu de aço galvanizado, de 2 mm de diâmetro, para a fixação da rede anti-pássaros aos sistemas de fixação. (material) | 1.500 | 0.26 | 0.39 |
| mt41ave042 | Ud | Material auxiliar para a formação de um ponto de fixação entre a rede anti-pássaros e o suporte, composto por duas fixações de alumínio para fixar a rede ao cabo, um gancho de aço galvanizado, duas porcas de tensão de aço galvanizado e uma ancoragem para a colocação sobre o pilar. (material) | 3.000 | 4.20 | 12.60 |
| mo020 | h | Oficial de 1ª construção. (mão de obra) | 0.188 | 22.68 | 4.26 |
| mo113 | h | Operário não qualificado construção. (mão de obra) | 0.188 | 21.45 | 4.03 |
| % | % | Custos directos complementares | 2 % | 21.97 | 0.44 |
|  |  | Custos directos |  |  | 22.41 |
