# Assentamento de portada

- Propriedade do ficheiro: CYPE INGENIEROS, S.A.
- Formato: FIEBDC-3/2002
- Moeda: EUR
- Custos indirectos: 3.00 %
- IVA: 23.00 %

## H Remates e trabalhos auxiliares

### HE Assentamentos

#### HED Caixilharias

**HED020** Ud Assentamento de portada.
Assentamento de portada com ganchos de fixação, de entre 3 e 5 m² de superfície, com argamassa de cimento, confeccionada em obra, com aditivo hidrófugo, dosificação 1:6.
Inclui: Marcação. Execução de aberturas para embeber as ancoragens. Nivelação e aprume. Escoramento. Tapamento de aberturas com argamassa.
Critério de medição de projecto: Número de unidades previstas, segundo documentação gráfica de Projecto.
Critério de medição de obra: Medir-se-á o número de unidades realmente executadas segundo especificações de Projecto.

| Código | Un | Descrição | Rendimento | Preço | Importância |
|---|---|---|---|---|---|
| mt08aaa010a | m³ | Água. (material) | 0.006 | 1.50 | 0.01 |
| mt01arg005a | t | Areia de pedreira, para argamassa preparada em obra. (material) | 0.002 | 18.00 | 0.04 |
| mt08cem011a | kg | Cimento Portland CEM II/B-L 32,5 R, cor cinzento, em sacos, segundo NP EN 197-1. (material) | 0.250 | 0.10 | 0.03 |
| mt08adt010 | kg | Aditivo hidrófugo para impermeabilização de argamassas ou betões. (material) | 0.005 | 1.20 | 0.01 |
| mq06hor010 | h | Betoneira eléctrica com uma capacidade de amassadura de 160 l. (equipamento) | 0.006 | 3.45 | 0.02 |
| mo020 | h | Oficial de 1ª construção. (mão de obra) | 2.061 | 22.68 | 46.74 |
| mo113 | h | Operário não qualificado construção. (mão de obra) | 2.070 | 21.45 | 44.40 |
| % | % | Custos directos complementares | 2 % | 91.25 | 1.83 |
|  |  | Custos directos |  |  | 93.08 |
