# Caixa de válvulas de fecho, para sistema VRV-5, para gás R-32

- Propriedade do ficheiro: CYPE INGENIEROS, S.A.
- Formato: FIEBDC-3/2002
- Moeda: EUR
- Custos indirectos: 3.00 %
- IVA: 23.00 %

## I Instalações

### IB Sistemas de climatização

#### IBY Sistema VRV (Daikin)

**IBY175** Ud Caixa de válvulas de fecho, para sistema VRV-5, para gás R-32.
Caixa de válvulas de fecho, de 1 pares de ligações para as unidades interiores, para sistema VRV-5 (Volume de Refrigerante Variável), para gás R-32, modelo SV1A25A "DAIKIN", número máximo de unidades interiores ligáveis 5, número máximo de unidades interiores ligáveis 5 por derivação, índice de capacidade máximo das unidades interiores ligáveis 250, índice de capacidade máximo das unidades interiores ligáveis 140 por derivação, peso 27 kg e alimentação monofásica (230V/50Hz), com duas ligações para a unidade exterior, uma para a linha de líquido e outra para a linha de gás, e duas ligações para cada unidade interior, uma para a linha de líquido e outra para a linha de gás, com isolamento térmico e sonoro de espuma de poliuretano. Inclusive elementos para suspensão ao tecto.
Critérios considerados na determinação do preço da unidade de obra: O preço não inclui a canalização nem a cablagem eléctrica de alimentação.
Inclui: Marcação. Colocação e fixação. Ligação às linhas frigoríficas. Ligação à rede eléctrica.
Critério de medição de projecto: Número de unidades previstas, segundo documentação gráfica de Projecto.
Critério de medição de obra: Medir-se-á o número de unidades realmente executadas segundo especificações de Projecto.

| Código | Un | Descrição | Rendimento | Preço | Importância |
|---|---|---|---|---|---|
| mt42dai069a | Ud | Caixa de válvulas de fecho, de 1 pares de ligações para as unidades interiores, para sistema VRV-5 (Volume de Refrigerante Variável), para gás R-32, modelo SV1A25A "DAIKIN", número máximo de unidades interiores ligáveis 5, número máximo de unidades interiores ligáveis 5 por derivação, índice de capacidade máximo das unidades interiores ligáveis 250, índice de capacidade máximo das unidades interiores ligáveis 140 por derivação, peso 27 kg e alimentação monofásica (230V/50Hz), com duas ligações para a unidade exterior, uma para a linha de líquido e outra para a linha de gás, e duas ligações para cada unidade interior, uma para a linha de líquido e outra para a linha de gás, com isolamento térmico e sonoro de espuma de poliuretano. (material) | 1.000 | 2170.00 | 2170.00 |
| mt42www090 | Ud | Kit de suportes para suspensão ao tecto, formado por quatro varões roscados de aço galvanizado, com as correspondentes buchas, porcas e anilhas. (material) | 1.000 | 22.00 | 22.00 |
| mo005 | h | Oficial de 1ª instalador de ar condicionado. (mão de obra) | 0.537 | 23.31 | 12.52 |
| mo104 | h | Ajudante de instalador de ar condicionado. (mão de obra) | 0.537 | 22.09 | 11.86 |
| % | % | Custos directos complementares | 2 % | 2216.38 | 44.33 |
|  |  | Custos directos |  |  | 2260.71 |
