# Filtro de retenção de resíduos de gasóleo

- Propriedade do ficheiro: CYPE INGENIEROS, S.A.
- Formato: FIEBDC-3/2002
- Moeda: EUR
- Custos indirectos: 3.00 %
- IVA: 23.00 %

## I Instalações

### IC Aquecimento, arrefecimento, climatização e A.Q.S.

#### ICD Combustível líquido

**ICD140** Ud Filtro de retenção de resíduos de gasóleo.
Filtro de retenção de resíduos para gasóleo, com corpo de alumínio, vaso de alumínio e peneiro de aço inoxidável com perfurações de 100 µm de diâmetro, com rosca cilíndrica de 1", PN=2 bar. Totalmente montado, ligado e testado.
Inclui: Marcação. Ligação do filtro.
Critério de medição de projecto: Número de unidades previstas, segundo documentação gráfica de Projecto.
Critério de medição de obra: Medir-se-á o número de unidades realmente executadas segundo especificações de Projecto.

| Código | Un | Descrição | Rendimento | Preço | Importância |
|---|---|---|---|---|---|
| mt38dep810d | Ud | Filtro de retenção de resíduos para gasóleo, com corpo de alumínio, vaso de alumínio e peneiro de aço inoxidável com perfurações de 100 µm de diâmetro, com rosca cilíndrica de 1", PN=2 bar. (material) | 1.000 | 37.20 | 37.20 |
| mo004 | h | Oficial de 1ª instalador de aquecimento. (mão de obra) | 0.165 | 23.31 | 3.85 |
| mo103 | h | Ajudante de instalador de aquecimento. (mão de obra) | 0.165 | 22.09 | 3.64 |
| % | % | Custos directos complementares | 2 % | 44.69 | 0.89 |
|  |  | Custos directos |  |  | 45.58 |
