# Recuperador de calor e humidade ar-ar. Instalação em tecto

- Propriedade do ficheiro: CYPE INGENIEROS, S.A.
- Formato: FIEBDC-3/2002
- Moeda: EUR
- Custos indirectos: 3.00 %
- IVA: 23.00 %

## I Instalações

### IC Aquecimento, arrefecimento, climatização e A.Q.S.

#### ICR Sistemas de condução de ar

**ICR115** Ud Recuperador de calor e humidade ar-ar. Instalação em tecto.
Recuperador entálpico ar-ar, eficiência de recuperação calorífica a velocidade alta 81,8%, caudal de ar nominal a velocidade máxima 2000 m³/h, pressão de ar nominal a velocidade máxima 90 Pa, consumo eléctrico a velocidade alta 614 W, dimensões 731x1172x1354 mm, peso 157 kg, pressão sonora a velocidade máxima 45 dBA, alimentação monofásica (230V/50Hz), com ligações de 350 mm de diâmetro, permutador de calor de alta eficiência, pré-filtros de ar, ventiladores com motor DC de 3 velocidades, com alteração de modo automático de operação de recuperação a free-cooling e possibilidade de controlo domótico. Instalação em tecto. Inclusive elementos para suspensão ao tecto.
Inclui: Marcação. Colocação e fixação. Ligação e verificação do seu correcto funcionamento.
Critério de medição de projecto: Número de unidades previstas, segundo documentação gráfica de Projecto.
Critério de medição de obra: Medir-se-á o número de unidades realmente executadas segundo especificações de Projecto.

| Código | Un | Descrição | Rendimento | Preço | Importância |
|---|---|---|---|---|---|
| mt42dai650i | Ud | Recuperador entálpico ar-ar, eficiência de recuperação calorífica a velocidade alta 81,8%, caudal de ar nominal a velocidade máxima 2000 m³/h, pressão de ar nominal a velocidade máxima 90 Pa, consumo eléctrico a velocidade alta 614 W, dimensões 731x1172x1354 mm, peso 157 kg, pressão sonora a velocidade máxima 45 dBA, alimentação monofásica (230V/50Hz), com ligações de 350 mm de diâmetro, permutador de calor de alta eficiência, pré-filtros de ar, ventiladores com motor DC de 3 velocidades, com alteração de modo automático de operação de recuperação a free-cooling e possibilidade de controlo domótico. (material) | 1.000 | 8636.55 | 8636.55 |
| mt42www090 | Ud | Kit de suportes para suspensão ao tecto, formado por quatro varões roscados de aço galvanizado, com as correspondentes buchas, porcas e anilhas. (material) | 1.000 | 22.00 | 22.00 |
| mo005 | h | Oficial de 1ª instalador de ar condicionado. (mão de obra) | 1.406 | 23.31 | 32.77 |
| mo104 | h | Ajudante de instalador de ar condicionado. (mão de obra) | 1.406 | 22.09 | 31.06 |
| % | % | Custos directos complementares | 2 % | 8722.38 | 174.45 |
|  |  | Custos directos |  |  | 8896.83 |
