# Acumulador de energia eléctrica

- Propriedade do ficheiro: CYPE INGENIEROS, S.A.
- Formato: FIEBDC-3/2002
- Moeda: EUR
- Custos indirectos: 3.00 %
- IVA: 23.00 %

## I Instalações

### IE Eléctricas

#### IEF Solar fotovoltaica

**IEF030** Ud Acumulador de energia eléctrica.
Bateria de lítio ferro fosfato (LiFePO4), tensão nominal 48 V, capacidade nominal de descarga 57,6 Ah, mais de 5000 ciclos com uma profundidade de descarga (DoD) do 80%, dimensões 435x250x175 mm, peso 26 kg, possibilidade de ligação até 8 baterias em paralelo, com sistema BMS e display para visualização do estado de carga. Inclusive acessórios necessários para a sua correcta instalação.
Inclui: Montagem, fixação e nivelação. Ligação e verificação do seu correcto funcionamento.
Critério de medição de projecto: Número de unidades previstas, segundo documentação gráfica de Projecto.
Critério de medição de obra: Medir-se-á o número de unidades realmente executadas segundo especificações de Projecto.

| Código | Un | Descrição | Rendimento | Preço | Importância |
|---|---|---|---|---|---|
| mt35afg010Ck | Ud | Bateria de lítio ferro fosfato (LiFePO4), tensão nominal 48 V, capacidade nominal de descarga 57,6 Ah, mais de 5000 ciclos com uma profundidade de descarga (DoD) do 80%, dimensões 435x250x175 mm, peso 26 kg, possibilidade de ligação até 8 baterias em paralelo, com sistema BMS e display para visualização do estado de carga. (material) | 1.000 | 1605.00 | 1605.00 |
| mo003 | h | Oficial de 1ª electricista. (mão de obra) | 0.218 | 23.31 | 5.08 |
| mo102 | h | Ajudante de electricista. (mão de obra) | 0.218 | 22.09 | 4.82 |
| % | % | Custos directos complementares | 2 % | 1614.90 | 32.30 |
|  |  | Custos directos |  |  | 1647.20 |
