# Fusível cilíndrico

- Propriedade do ficheiro: CYPE INGENIEROS, S.A.
- Formato: FIEBDC-3/2002
- Moeda: EUR
- Custos indirectos: 3.00 %
- IVA: 23.00 %

## I Instalações

### IE Eléctricas

#### IEX Aparelhagem

**IEX300** Ud Fusível cilíndrico.
Conjunto fusível, formado por fusível cilíndrico, curva gG, intensidade nominal 2 A, poder de corte 100 kA, tamanho 8,5x31,5 mm e base modular para fusíveis cilíndricos, unipolar (1P), intensidade nominal 32 A. Totalmente montado, ligado e testado.
Inclui: Montagem e ligação do elemento.
Critério de medição de projecto: Número de unidades previstas, segundo documentação gráfica de Projecto.
Critério de medição de obra: Medir-se-á o número de unidades realmente executadas segundo especificações de Projecto.

| Código | Un | Descrição | Rendimento | Preço | Importância |
|---|---|---|---|---|---|
| mt35amc800aaa | Ud | Fusível cilíndrico, curva gG, intensidade nominal 2 A, poder de corte 100 kA, tamanho 8,5x31,5 mm, segundo NP EN 60269-1. (material) | 1.000 | 0.66 | 0.66 |
| mt35amc810a | Ud | Base modular para fusíveis cilíndricos, unipolar (1P), intensidade nominal 32 A, segundo NP EN 60269-1. (material) | 1.000 | 4.29 | 4.29 |
| mo003 | h | Oficial de 1ª electricista. (mão de obra) | 0.215 | 23.31 | 5.01 |
| % | % | Custos directos complementares | 2 % | 9.96 | 0.20 |
|  |  | Custos directos |  |  | 10.16 |
