# Regulador de gases de petróleo liquefeitos (GPL)

- Propriedade do ficheiro: CYPE INGENIEROS, S.A.
- Formato: FIEBDC-3/2002
- Moeda: EUR
- Custos indirectos: 3.00 %
- IVA: 23.00 %

## I Instalações

### IG Gases combustíveis

#### IGW Elementos

**IGW005** Ud Regulador de gases de petróleo liquefeitos (GPL).
Regulador de pressão com válvula de segurança por defeito de pressão de 25 mbar de pressão mínima e rearme manual, de 4 kg/h de caudal nominal, 500 mbar de pressão máxima de entrada e 37 mbar de pressão de saída.
Inclui: Montagem, ligação e verificação do seu correcto funcionamento.
Critério de medição de projecto: Número de unidades previstas, segundo documentação gráfica de Projecto.
Critério de medição de obra: Medir-se-á o número de unidades realmente executadas segundo especificações de Projecto.

| Código | Un | Descrição | Rendimento | Preço | Importância |
|---|---|---|---|---|---|
| mt43acr130a | Ud | Regulador de pressão com válvula de segurança por defeito de pressão de 25 mbar de pressão mínima e rearme manual, de 4 kg/h de caudal nominal, 500 mbar de pressão máxima de entrada e 37 mbar de pressão de saída. (material) | 1.000 | 27.65 | 27.65 |
| mo010 | h | Oficial de 1ª instalador de gás. (mão de obra) | 0.268 | 23.31 | 6.25 |
| mo109 | h | Ajudante de instalador de gás. (mão de obra) | 0.268 | 22.09 | 5.92 |
| % | % | Custos directos complementares | 2 % | 39.82 | 0.80 |
|  |  | Custos directos |  |  | 40.62 |
