# Toldo de lona acrílica

- Propriedade do ficheiro: CYPE INGENIEROS, S.A.
- Formato: FIEBDC-3/2002
- Moeda: EUR
- Custos indirectos: 3.00 %
- IVA: 23.00 %

## L Vãos

### LS Protecções solares

#### LST Toldos

**LST010** Ud Toldo de lona acrílica.
Toldo estore, de 2000 mm de linha e 1900 mm de saída, de lona acrílica, com accionamento manual através de manivela metálica. Inclusive ferragens e acessórios.
Inclui: Marcação. Ancoragem ao paramento dos elementos de fixação. Montagem do toldo e dos acessórios.
Critério de medição de projecto: Número de unidades previstas, segundo documentação gráfica de Projecto.
Critério de medição de obra: Medir-se-á o número de unidades realmente executadas segundo especificações de Projecto.

| Código | Un | Descrição | Rendimento | Preço | Importância |
|---|---|---|---|---|---|
| mt44tol010a | Ud | Toldo estore, de 2000 mm de linha e 1900 mm de saída, de lona acrílica, com ferragens e acessórios de fixação. (material) | 1.000 | 283.42 | 283.42 |
| mt44tol100a | Ud | Manivela para accionamento manual de toldos. (material) | 1.000 | 20.00 | 20.00 |
| op00ato010 |  | Aparafusadora. | 1.000 | 0.00 | 0.00 |
| op00tal010 |  | Berbequim. | 1.000 | 0.00 | 0.00 |
| mo011 | h | Oficial de 1ª montador. (mão de obra) | 4.613 | 23.31 | 107.53 |
| mo080 | h | Ajudante de montador. (mão de obra) | 4.613 | 22.13 | 102.09 |
| % | % | Custos directos complementares | 2 % | 513.04 | 10.26 |
|  |  | Custos directos |  |  | 523.30 |
