# Isolamento sonoro a sons de condução aérea e de percussão sob pavimentos de madeira e laminados, com lâminas viscoelásticas

- Propriedade do ficheiro: CYPE INGENIEROS, S.A.
- Formato: FIEBDC-3/2002
- Moeda: EUR
- Custos indirectos: 3.00 %
- IVA: 23.00 %

## N Isolamentos e impermeabilizações

### NB Isolamentos sonoros

#### NBM Pavimentos de madeira e laminados

**NBM050** m² Isolamento sonoro a sons de condução aérea e de percussão sob pavimentos de madeira e laminados, com lâminas viscoelásticas.
Isolamento sonoro a sons de condução aérea e de percussão sob pavimentos de madeira e laminados, com lâminas viscoelásticas de alta densidade, de 1,75 mm de espessura e dessolidarização perimetral executada com o mesmo material isolante. Colocação em obra: face a face. Inclusive fita viscoelástica autocolante, para vedação de juntas.
Critérios considerados na determinação do preço da unidade de obra: O preço não inclui o pavimento de madeira ou laminado.
Inclui: Limpeza e preparação da superfície suporte. Colocação do isolamento sobre a superfície suporte. Corte do isolamento. Vedação de juntas e ligações.
Critério de medição de projecto: Superfície medida segundo documentação gráfica de Projecto.
Critério de medição de obra: Medir-se-á a superfície realmente executada segundo especificações de Projecto.

| Código | Un | Descrição | Rendimento | Preço | Importância |
|---|---|---|---|---|---|
| mt16pts020fab | m² | Lâmina viscoelástica de alta densidade, de 1,75 mm de espessura; com 34 dB de índice global de redução sonora, Rw. (material) | 1.150 | 5.39 | 6.20 |
| mt16pnc010a | m | Fita viscoelástica autocolante, com auto-protecção de alumínio, de 50 mm de largura e de 1,5 mm de espessura, para vedação de juntas. (material) | 0.100 | 0.80 | 0.08 |
| mo054 | h | Oficial de 1ª montador de isolamentos. (mão de obra) | 0.109 | 23.31 | 2.54 |
| mo101 | h | Ajudante de montador de isolamentos. (mão de obra) | 0.109 | 22.13 | 2.41 |
| % | % | Custos directos complementares | 2 % | 11.23 | 0.22 |
|  |  | Custos directos |  |  | 11.45 |
