# Revestimento de cobertura de telhas cerâmicas "TEJAS VEREA"

- Propriedade do ficheiro: CYPE INGENIEROS, S.A.
- Formato: FIEBDC-3/2002
- Moeda: EUR
- Custos indirectos: 3.00 %
- IVA: 23.00 %

## Q Coberturas

### QU Componentes de coberturas inclinadas e curvas

#### QUT De telhas cerâmicas

**QUT060** m² Revestimento de cobertura de telhas cerâmicas "TEJAS VEREA".
Revestimento de cobertura de telhas canudo cerâmicas, "TEJAS VEREA", acabamento com coloração em massa Rojo, 40x15x11 cm, assentes com argamassa de cimento, confeccionada em obra, dosificação 1:8, directamente sobre a superfície regularizada da vertente, em cobertura inclinada, com uma pendente maior que 26%.
Critérios considerados na determinação do preço da unidade de obra: O preço não inclui a resolução de pontos singulares nem as peças especiais da cobertura.
Inclui: Colocação das telhas assentes com argamassa.
Critério de medição de projecto: Superfície da vertente medida em verdadeira magnitude, segundo documentação gráfica de Projecto.
Critério de medição de obra: Medir-se-á, em verdadeira magnitude, a superfície realmente executada segundo especificações de Projecto.

| Código | Un | Descrição | Rendimento | Preço | Importância |
|---|---|---|---|---|---|
| mt08aaa010a | m³ | Água. (material) | 0.006 | 1.50 | 0.01 |
| mt01arg005a | t | Areia de pedreira, para argamassa preparada em obra. (material) | 0.052 | 18.00 | 0.94 |
| mt08cem011a | kg | Cimento Portland CEM II/B-L 32,5 R, cor cinzento, em sacos, segundo NP EN 197-1. (material) | 6.000 | 0.10 | 0.60 |
| mt13tvc010aa | Ud | Telha canudo cerâmica, "TEJAS VEREA", acabamento com coloração em massa Rojo, 40x15x11 cm, segundo EN 1304. (material) | 34.200 | 0.51 | 17.44 |
| mt13tac100 | kg | Pigmento para argamassa. (material) | 0.027 | 6.00 | 0.16 |
| mq06hor010 | h | Betoneira eléctrica com uma capacidade de amassadura de 160 l. (equipamento) | 0.024 | 3.45 | 0.08 |
| mo020 | h | Oficial de 1ª construção. (mão de obra) | 0.645 | 22.68 | 14.63 |
| mo113 | h | Operário não qualificado construção. (mão de obra) | 0.323 | 21.45 | 6.93 |
| % | % | Custos directos complementares | 2 % | 40.79 | 0.82 |
|  |  | Custos directos |  |  | 41.61 |
