# Eliminação de juntas de pavimento

- Propriedade do ficheiro: CYPE INGENIEROS, S.A.
- Formato: FIEBDC-3/2002
- Moeda: EUR
- Custos indirectos: 3.00 %
- IVA: 23.00 %

## R Revestimentos

### RS Pavimentos

#### RSK Preparação da superfície

**RSK040** m² Eliminação de juntas de pavimento.
Eliminação em pavimento pétreo do material existente nas juntas, com meios manuais, com uma profundidade suficiente para garantir a aderência com o novo material. Incluindo a remoção do material desagregado através de trincha ou escova, sopragem com equipamento de ar-comprimido para a eliminação dos restos, armazenamento e remoção dos mesmos e limpeza final.
Inclui: Limpeza das juntas. Remoção do material. Sopragem com equipamento de ar à pressão. Remoção de restos. Limpeza final.
Critério de medição de projecto: Superfície medida segundo documentação gráfica de Projecto.
Critério de medição de obra: Medir-se-á a superfície realmente executada segundo especificações de Projecto.

| Código | Un | Descrição | Rendimento | Preço | Importância |
|---|---|---|---|---|---|
| mq08lch030 | h | Equipamento de jacto de ar comprimido. (equipamento) | 0.064 | 3.19 | 0.20 |
| mo077 | h | Ajudante de construção. (mão de obra) | 0.327 | 22.13 | 7.24 |
| % | % | Custos directos complementares | 2 % | 7.44 | 0.15 |
|  |  | Custos directos |  |  | 7.59 |
