# Enchimento de juntas de pavimento de pedra natural

- Propriedade do ficheiro: CYPE INGENIEROS, S.A.
- Formato: FIEBDC-3/2002
- Moeda: EUR
- Custos indirectos: 3.00 %
- IVA: 23.00 %

## R Revestimentos

### RS Pavimentos

#### RSY Reparações

**RSY030** m² Enchimento de juntas de pavimento de pedra natural.
Enchimento de juntas de pavimento de pedra natural com juntas rasas de 2 mm de largura, através de argamassa de juntas cimentosa melhorada, com absorção de água reduzida e resistência elevada à abrasão tipo CG 2 W A, cor branco, para juntas de 2 a 15 mm. Incluindo eliminação do material de juntas existentes com meios manuais, remoção do material desagregado com trincha ou escova e sopragem das juntas com ar comprimido previamente ao enchimento das juntas, eliminação de material restante, limpeza do pavimento, remoção e armazenamento dos restos gerados.
Inclui: Vazamento e limpeza das juntas. Descarga do material de enchimento de junta. Limpeza do pavimento. Remoção e acumulação dos restos gerados.
Critério de medição de projecto: Superfície medida segundo documentação gráfica de Projecto.
Critério de medição de obra: Medir-se-á a superfície realmente executada segundo especificações de Projecto.

| Código | Un | Descrição | Rendimento | Preço | Importância |
|---|---|---|---|---|---|
| mt09mcp020bB | kg | Argamassa de juntas cimentosa melhorada, com absorção de água reduzida e resistência elevada à abrasão, tipo CG2 W A, segundo EN 13888, cor branca, para juntas de 2 a 15 mm, à base de cimento de alta resistência, inertes seleccionados, aditivos especiais e pigmentos, com efeito anti-caruncho, anti-verdete e preventivo das eflorescências, hidrorrepelente, especial para enchimento de juntas de todo tipo de peças cerâmicas e pedras naturais em zonas de proliferação de microrganismos. (material) | 0.030 | 1.46 | 0.04 |
| mq08lch030 | h | Equipamento de jacto de ar comprimido. (equipamento) | 0.059 | 3.19 | 0.19 |
| mo077 | h | Ajudante de construção. (mão de obra) | 0.297 | 22.13 | 6.57 |
| mo113 | h | Operário não qualificado construção. (mão de obra) | 0.297 | 21.45 | 6.37 |
| % | % | Custos directos complementares | 2 % | 13.17 | 0.26 |
|  |  | Custos directos |  |  | 13.43 |
