# Tecto falso contínuo de placas de gesso natural (GRG)

- Propriedade do ficheiro: CYPE INGENIEROS, S.A.
- Formato: FIEBDC-3/2002
- Moeda: EUR
- Custos indirectos: 3.00 %
- IVA: 23.00 %

## R Revestimentos

### RT Tectos falsos em interiores

#### RTN Contínuos, de placas de gesso natural

**RTN001** m² Tecto falso contínuo de placas de gesso natural (GRG).
Tecto falso contínuo suspenso, liso, 13+18, situado a uma altura menor de 4 m, com nível de qualidade do acabamento Q3, constituído por: ESTRUTURA: estrutura metálica de aço galvanizado de mestras primárias 47/18 mm com uma modulação de 400 mm e suspensas da laje ou elemento de suporte de betão com forquilhas de suspensão e varões; PLACAS: uma camada de placas de gesso natural (GRG), sem cartão, standard / EN 13815 - 600 / 1200 / 13 / com os bordos longitudinais desiguais. Inclusive banda estanque autocolante, perfis angular, fixações para a ancoragem dos perfis, parafusos para a fixação das placas, massa de juntas; pasta de acabamento, masa monocomponente; para a vedação de encontros perimetrais e acessórios de montagem.
Inclui: Marcação dos eixos da estrutura metálica. Colocação da fita acústica. Nivelamento e fixação dos perfis perimetrais. Sinalização dos pontos de ancoragem à laje ou elemento de suporte. Nivelação e suspensão dos perfis primários. Corte das placas. Fixação das placas. Resolução de encontros e pontos singulares. Tratamento de juntas. Vedação de encontros. Espalhamento da pasta de acabamento.
Critério de medição de projecto: Superfície medida entre paramentos, segundo documentação gráfica de Projecto, sem descontar aberturas para instalações.
Critério de medição de obra: Medir-se-á a superfície realmente executada segundo especificações de Projecto, sem deduzir as aberturas de superfície menor de 1 m².

| Código | Un | Descrição | Rendimento | Preço | Importância |
|---|---|---|---|---|---|
| mt12pna080a | m | Banda estanque autocolante, de espuma de polietileno reticulado de células fechadas, de 30 mm de largura; para a estanquidade da base e do isolamento sonoro do perímetro em paredes e revestimentos interiores de placas. (material) | 1.360 | 0.26 | 0.35 |
| mt12pna100a | m | Perfil angular, de aço galvanizado, fabricado através de laminação a frio, de 3000 mm de comprimento, 30x30 mm de secção e 0,60 mm de espessura, para a realização de revestimentos interiores autoportantes e tectos, segundo EN 14195. (material) | 0.400 | 0.88 | 0.35 |
| mt12pna025a | Ud | Fixação composta por bucha e parafuso de cabeça escareada, de 5x30 mm. (material) | 1.360 | 0.08 | 0.11 |
| mt12pna028a | Ud | Bucha de expansão M6. (material) | 1.360 | 0.13 | 0.18 |
| mt12pna027a | m | Varão galvanizado roscado, de 6 mm de diâmetro e 1000 mm de comprimento, com duas porcas e uma anilha. (material) | 1.360 | 0.60 | 0.82 |
| mt12pna120a | Ud | Forquilha de suspensão, para mestra 47/18. (material) | 1.360 | 0.19 | 0.26 |
| mt12pna090a | m | Mestra 47/18 de chapa de aço galvanizado, de 47 mm de largura e 0,60 mm de espessura, segundo EN 14195. (material) | 3.000 | 1.22 | 3.66 |
| mt12pna010ad | m² | Placa de gesso natural (GRG), sem cartão, standard / EN 13815 - 600 / 1200 / 13 / com os bordos longitudinais desiguais, formada por uma alma de gesso de origem natural reforçada pela inclusão na massa de fibra de vidro; Euroclasse A1 de reacção ao fogo, segundo NP EN 13501-1. (material) | 1.020 | 4.70 | 4.79 |
| mt12pna020b | Ud | Parafuso autoperfurante, com cabeça de trombeta, de 25 mm de comprimento, para instalação de placas de gesso natural (GRG) sobre perfis de espessura inferior a 6 mm. (material) | 18.000 | 0.02 | 0.36 |
| mt12pna030bp | kg | Massa de juntas, de presa normal (60 minutos), com aditivo hidrófugo; para aplicação manual ou mecânica sem fita de juntas. (material) | 0.110 | 2.17 | 0.24 |
| mt12pna030ow | kg | Pasta de acabamento, de presa lenta (90 minutos). (material) | 0.110 | 0.86 | 0.09 |
| mt12pna040b | Ud | Cartucho de 300 cm³ de masa monocomponente; para a vedação de encontros perimetrais. (material) | 0.033 | 4.06 | 0.13 |
| op00fre010 |  | Fresadora. | 1.000 | 0.00 | 0.00 |
| op00ato010 |  | Aparafusadora. | 1.000 | 0.00 | 0.00 |
| mo015 | h | Oficial de 1ª montador de tectos falsos. (mão de obra) | 0.335 | 23.31 | 7.81 |
| mo082 | h | Ajudante de montador de tectos falsos. (mão de obra) | 0.124 | 22.13 | 2.74 |
| % | % | Custos directos complementares | 2 % | 21.89 | 0.44 |
|  |  | Custos directos |  |  | 22.33 |
