# Sanita com tanque baixo, de aço inoxidável

- Propriedade do ficheiro: CYPE INGENIEROS, S.A.
- Formato: FIEBDC-3/2002
- Moeda: EUR
- Custos indirectos: 3.00 %
- IVA: 23.00 %

## S Equipamentos fixos e sinalização

### SA Aparelhos sanitários

#### SAI Sanitas

**SAI001** Ud Sanita com tanque baixo, de aço inoxidável.
Taça de sanita de tanque baixo, de aço inoxidável AISI 304, para encostar à parede, acabamento acetinado, de 655x360x400 mm, com cisterna de sanita, de dupla descarga, de aço inoxidável AISI 304, acabamento acetinado, com jogo de mecanismos de dupla descarga de 3/6 litros, de 385x360x150 mm, assento e tampa de sanita, de madeira. Inclusive tubo para drenagem horizontal da sanita, parafusos de segurança de aço inoxidável, válvula de regulação, ligação de alimentação flexível e silicone para enchimento de juntas.
Inclui: Marcação. Colocação e fixação do aparelho. Montagem do elemento de drenagem. Ligação à rede de drenagem. Montagem da torneira. Ligação à rede de água fria. Verificação do seu correcto funcionamento. Vedação de juntas.
Critério de medição de projecto: Número de unidades previstas, segundo documentação gráfica de Projecto.
Critério de medição de obra: Medir-se-á o número de unidades realmente colocadas segundo especificações de Projecto.

| Código | Un | Descrição | Rendimento | Preço | Importância |
|---|---|---|---|---|---|
| mt30ixp030a | Ud | Taça de sanita de tanque baixo, de aço inoxidável AISI 304, para encostar à parede, acabamento acetinado, de 655x360x400 mm, com cisterna de sanita, de dupla descarga, de aço inoxidável AISI 304, acabamento acetinado, com jogo de mecanismos de dupla descarga de 3/6 litros, de 385x360x150 mm; inclusive parafusos de segurança de aço inoxidável. (material) | 1.000 | 1112.01 | 1112.01 |
| mt30asp050aa | Ud | Assento e tampa de sanita, de madeira. (material) | 1.000 | 62.00 | 62.00 |
| mt30lla020 | Ud | Válvula de seccionamento de 1/2", para sanita, acabamento cromado. (material) | 1.000 | 23.20 | 23.20 |
| mt38tew010a | Ud | Tubo de ligação flexível de 20 cm e 1/2" de diâmetro. (material) | 1.000 | 8.00 | 8.00 |
| mt30www005 | Ud | Cartucho de 300 ml de silicone ácida monocomponente, fungicida, para vedação de juntas em ambientes húmidos. (material) | 0.012 | 7.50 | 0.09 |
| op00ato010 |  | Aparafusadora. | 1.000 | 0.00 | 0.00 |
| op00mar010 |  | Martelo. | 1.000 | 0.00 | 0.00 |
| op00tal010 |  | Berbequim. | 1.000 | 0.00 | 0.00 |
| mo008 | h | Oficial de 1ª canalizador. (mão de obra) | 1.472 | 23.31 | 34.31 |
| % | % | Custos directos complementares | 2 % | 1239.61 | 24.79 |
|  |  | Custos directos |  |  | 1264.40 |
