# Módulo sanitário para sanita de solo

- Propriedade do ficheiro: CYPE INGENIEROS, S.A.
- Formato: FIEBDC-3/2002
- Moeda: EUR
- Custos indirectos: 3.00 %
- IVA: 23.00 %

## S Equipamentos fixos e sinalização

### SA Aparelhos sanitários

#### SAI Sanitas

**SAI130** Ud Módulo sanitário para sanita de solo.
Módulo sanitário, com sistema de accionamento pneumático, de 120 mm de espessura, para sanita de solo, série SEAL-BOX, código de pedido CN02000880456, "OLI", formado por cisterna de polipropileno, descarga dupla de 6-3 litros, ajustável a 7-3 litros, com botão basculante de aço inoxidável acabamento mate; caixa para protecção contra as fugas de ABS e de polimetilmetacrilato (PMMA); estrutura tubular pintada e painel frontal de duas peças de vidro temperado de 6 mm de espessura de cor preto, com válvula de enchimento silencioso con funcionamento retardado para a poupança de água Azor Plus, tubo de descarga, fixações, válvula de esquadria de 1/2", tubo de ligação a sanita e isolamento contra condensações. Instalação encastrada.
Inclui: Marcação. Colocação e fixação do módulo sanitário. Ligação à rede de água fria. Montagem de acessórios e complementos. Verificação do seu correcto funcionamento.
Critério de medição de projecto: Número de unidades previstas, segundo documentação gráfica de Projecto.
Critério de medição de obra: Medir-se-á o número de unidades realmente colocadas segundo especificações de Projecto.

| Código | Un | Descrição | Rendimento | Preço | Importância |
|---|---|---|---|---|---|
| mt30oli005R | Ud | Módulo sanitário, com sistema de accionamento pneumático, de 120 mm de espessura, para sanita de solo, série SEAL-BOX, código de pedido CN02000880456, "OLI", formado por cisterna de polipropileno, descarga dupla de 6-3 litros, ajustável a 7-3 litros, com botão basculante de aço inoxidável acabamento mate; caixa para protecção contra as fugas de ABS e de polimetilmetacrilato (PMMA); estrutura tubular pintada e painel frontal de duas peças de vidro temperado de 6 mm de espessura de cor preto, com válvula de enchimento silencioso con funcionamento retardado para a poupança de água Azor Plus, tubo de descarga, fixações, válvula de esquadria de 1/2", tubo de ligação a sanita e isolamento contra condensações, segundo NP EN 14055, para encastrar. (material) | 1.000 | 562.20 | 562.20 |
| op00tal010 |  | Berbequim. | 1.000 | 0.00 | 0.00 |
| op00ato010 |  | Aparafusadora. | 1.000 | 0.00 | 0.00 |
| mo008 | h | Oficial de 1ª canalizador. (mão de obra) | 1.359 | 23.31 | 31.68 |
| % | % | Custos directos complementares | 2 % | 593.88 | 11.88 |
|  |  | Custos directos |  |  | 605.76 |
