# Revestimento mural interior com painel antichoque alveolar de PVC

- Propriedade do ficheiro: CYPE INGENIEROS, S.A.
- Formato: FIEBDC-3/2002
- Moeda: EUR
- Custos indirectos: 3.00 %
- IVA: 23.00 %

## S Equipamentos fixos e sinalização

### SD Protecções

#### SDR Lâminas e painéis protectores para revestimentos murais

**SDR020** m² Revestimento mural interior com painel antichoque alveolar de PVC.
Revestimento mural interior com painel antichoque alveolar de PVC, de 200x3000 mm e 8 mm de espessura, cor branca. Colocação em obra: com grampos de aço inoxidável, sobre ripas de MDF, em posição horizontal, separadas 40 cm entre si e fixadas ao paramento vertical através de buchas e parafusos.
Inclui: Preparação e limpeza do paramento vertical. Implantação e corte das ripas. Fixação das ripas. Marcação e corte dos painéis. Colocação dos painéis e dos perfis de terminação.
Critério de medição de projecto: Superfície medida segundo documentação gráfica de Projecto, descontando as aberturas de superfície maior de 2 m².
Critério de medição de obra: Medir-se-á a superfície realmente executada segundo especificações de Projecto, descontando as aberturas de superfície maior de 2 m².

| Código | Un | Descrição | Rendimento | Preço | Importância |
|---|---|---|---|---|---|
| mt12pvc020e | m² | Painel antichoque alveolar de PVC, de 200x3000 mm e 8 mm de espessura, cor branca, Euroclasse B-s3, d0 de reacção ao fogo, segundo NP EN 13501-1, com o preço incrementado em 20% relativamente a perfis de terminação. (material) | 1.050 | 42.70 | 44.84 |
| mt12pvc030c | m | Ripa de MDF, de 60x10x3000 mm, para parede. (material) | 2.500 | 2.00 | 5.00 |
| mt26aaa240da | Ud | Bucha de nylon com parafuso de cabeça escareada, de aço inoxidável AISI 304, de 6 mm de diâmetro e 35 mm de comprimento. (material) | 6.000 | 0.24 | 1.44 |
| mt16aaa070 | Ud | Agrafo de aço inoxidável, de 14 mm. (material) | 12.500 | 0.40 | 5.00 |
| mo017 | h | Oficial de 1ª carpinteiro. (mão de obra) | 0.266 | 23.03 | 6.13 |
| mo058 | h | Ajudante de carpinteiro. (mão de obra) | 0.266 | 22.27 | 5.92 |
| % | % | Custos directos complementares | 2 % | 68.33 | 1.37 |
|  |  | Custos directos |  |  | 69.70 |
