# Fita autocolante, para a selagem de juntas entre lâminas de espuma de poliuretano de alta densidade

- Propriedade do ficheiro: CYPE INGENIEROS, S.A.
- Formato: FIEBDC-3/2002
- Moeda: EUR
- Custos indirectos: 3.00 %
- IVA: 23.00 %

## S Equipamentos fixos e sinalização

### SD Protecções

#### SDR Lâminas e painéis protectores para revestimentos murais

**SDR110** m Fita autocolante, para a selagem de juntas entre lâminas de espuma de poliuretano de alta densidade.
Fita autocolante, de 2,5 cm de largura, cor a escolher, para a selagem de juntas entre lâminas de espuma de poliuretano de alta densidade, fornecida em rolos de 135 cm de comprimento.
Inclui: Preparação e limpeza do paramento vertical. Marcação. Colocação do elemento.
Critério de medição de projecto: Comprimento medido entre eixos, segundo documentação gráfica de Projecto.
Critério de medição de obra: Medir-se-á, a eixos, o comprimento realmente executado segundo especificações de Projecto.

| Código | Un | Descrição | Rendimento | Preço | Importância |
|---|---|---|---|---|---|
| mt53pdi100a | m | Fita autocolante, de 2,5 cm de largura, cor a escolher, para a selagem de juntas entre lâminas de espuma de poliuretano de alta densidade, fornecida em rolos de 135 cm de comprimento. (material) | 1.000 | 7.80 | 7.80 |
| mo080 | h | Ajudante de montador. (mão de obra) | 0.053 | 22.13 | 1.17 |
| % | % | Custos directos complementares | 2 % | 8.97 | 0.18 |
|  |  | Custos directos |  |  | 9.15 |
