# Mosaico táctil anti-deslizante de poliuretano termoplástico (TPU)

- Propriedade do ficheiro: CYPE INGENIEROS, S.A.
- Formato: FIEBDC-3/2002
- Moeda: EUR
- Custos indirectos: 3.00 %
- IVA: 23.00 %

## S Equipamentos fixos e sinalização

### ST Sistemas para pavimentos tácteis

#### STL Mosaicos

**STL010** m² Mosaico táctil anti-deslizante de poliuretano termoplástico (TPU).
Mosaico táctil anti-deslizante de poliuretano termoplástico (TPU), de 458x420x1,7 mm, com botões de 25 mm de diâmetro e 5 mm de altura, de cor preto, Euroclasse Cfl-s1 de reacção ao fogo, segundo NP EN 13501-1, de aderência R-10, segundo DIN-EN 16165, fixado com adesivo de contacto, sobre camada fina de pasta niveladora aplicada no pavimento.
Inclui: Limpeza do pavimento. Aplicação da camada niveladora. Fixação do mosaico táctil.
Critério de medição de projecto: Superfície medida segundo documentação gráfica de Projecto.
Critério de medição de obra: Medir-se-á a superfície realmente executada segundo especificações de Projecto.

| Código | Un | Descrição | Rendimento | Preço | Importância |
|---|---|---|---|---|---|
| mt09mcp200a | kg | Pasta niveladora de pavimentos, CT - C20 - F6 segundo EN 13813, composta por cimentos especiais, inertes seleccionados e aditivos, para espessuras de 2 a 5 mm, usada em nivelação de pavimentos. (material) | 2.000 | 0.76 | 1.52 |
| mt18dww010b | kg | Adesivo de contacto à base de resina acrílica em dispersão aquosa, para mosaicos tácteis anti-deslizantes. (material) | 0.350 | 6.20 | 2.17 |
| mt47pta040c | m² | Mosaico táctil anti-deslizante de poliuretano termoplástico (TPU), de 458x420x1,7 mm, com botões de 25 mm de diâmetro e 5 mm de altura, de cor preto, Euroclasse Cfl-s1 de reacção ao fogo, segundo NP EN 13501-1, de aderência R-10, segundo DIN-EN 16165, para fixar com adesivo ao pavimento. (material) | 1.050 | 28.25 | 29.66 |
| mo011 | h | Oficial de 1ª montador. (mão de obra) | 0.192 | 23.31 | 4.48 |
| mo080 | h | Ajudante de montador. (mão de obra) | 0.192 | 22.13 | 4.25 |
| % | % | Custos directos complementares | 2 % | 42.08 | 0.84 |
|  |  | Custos directos |  |  | 42.92 |
