# Ensaio ultra-sónico de estacas

- Propriedade do ficheiro: CYPE INGENIEROS, S.A.
- Formato: FIEBDC-3/2002
- Moeda: EUR
- Custos indirectos: 3.00 %
- IVA: 23.00 %

## X Controlo de qualidade e ensaios

### XI Fundações

#### XIP Estacas

**XIP020** Ud Ensaio ultra-sónico de estacas.
Ensaio ultra-sónico a realizar em obra, sobre uma estaca de entre 120 e 150 cm de diâmetro, para a determinação da sua integridade estrutural segundo ASTM D6760. Incluindo instrumentação prévia com quatro tubos de aço, seis diagrafias, deslocamento à obra e relatório de resultados.
Inclui: Deslocamento à obra. Realização dos ensaios. Redacção de relatório dos resultados dos ensaios realizados.
Critério de medição de projecto: Ensaio a realizar, segundo documentação do Plano de controlo de qualidade.

| Código | Un | Descrição | Rendimento | Preço | Importância |
|---|---|---|---|---|---|
| mt49pil020c | Ud | Ensaio ultra-sónico para verificar a integridade estrutural de uma estaca de entre 120 e 150 cm de diâmetro segundo ASTM D6760, inclusive instrumentação prévia com quatro tubos de aço, seis diagrafias, deslocamento à obra e relatório de resultados. (material) | 1.000 | 482.00 | 482.00 |
| % | % | Custos directos complementares | 2 % | 482.00 | 9.64 |
|  |  | Custos directos |  |  | 491.64 |
