# Visita a obra

- Propriedade do ficheiro: CYPE INGENIEROS, S.A.
- Formato: FIEBDC-3/2002
- Moeda: EUR
- Custos indirectos: 3.00 %
- IVA: 23.00 %

## X Controlo de qualidade e ensaios

### XR Ensaios funcionais

#### XRI Instalações

**XRI070** Ud Visita a obra.
Visita do laboratório à obra, situada a uma distância de mais de 30 km.
Inclui: Deslocamento à obra.
Critério de medição de projecto: Estimativa em função do tamanho da obra.
Critério de medição de obra: Será medido o número de visitas realizadas por laboratório acreditado.

| Código | Un | Descrição | Rendimento | Preço | Importância |
|---|---|---|---|---|---|
| mt49prs200b | Ud | Visita do laboratório à obra, situada a uma distância de mais de 30 km. (material) | 1.000 | 240.00 | 240.00 |
| % | % | Custos directos complementares | 2 % | 240.00 | 4.80 |
|  |  | Custos directos |  |  | 244.80 |
