# Sistema ETICS de isolamento térmico pelo exterior de fachada existente

- Propriedade do ficheiro: CYPE INGENIEROS, S.A.
- Formato: FIEBDC-3/2002
- Moeda: EUR
- Custos indirectos: 3.00 %
- IVA: 23.00 %

## Z Reabilitação energética

### ZF Paramentos verticais: adição de isolamento térmico

#### ZFF Sistemas ETICS de isolamento exterior de fachadas

**ZFF002** m² Sistema ETICS de isolamento térmico pelo exterior de fachada existente.
Reabilitação energética de fachada, através de isolamento térmico pelo exterior, com sistema ETICS, composto por: painel rígido de poliestireno expandido, segundo NP EN 13163, de superfície lisa e bordo lateral recto, de cor branca, de 60 mm de espessura, fixado ao suporte com argamassa, aplicada manualmente e fixações mecânicas com bucha de expansão de polipropileno; camada de regularização de argamassa, aplicada manualmente, armada com malha de fibra de vidro, anti-álcalis, de 5x4 mm de vão de malha, de 0,6 mm de espessura e de 160 g/m² de massa superficial; camada de acabamento de argamassa acrílica, cor branco, sobre primário acrílico. Inclusive perfis de arranque de alumínio, perfis de fecho superior de alumínio, perfis de canto de PVC com malha, pasta vedante monocomponente e cordão de espuma de polietileno expandido de células fechadas para vedação de juntas.
Critérios considerados na determinação do preço da unidade de obra: O preço inclui a execução dos remates nos encontros com paramentos, revestimentos ou outros elementos assentes na sua superfície, mas não inclui a preparação da superfície suporte.
Inclui: Colocação do perfil de arranque. Corte e preparação do isolamento. Colocação do isolamento sobre o paramento. Lixagem de toda a superfície. Colocação dos restantes perfis. Resolução dos pontos singulares. Aplicação da argamassa base e colocação da malha de fibra de vidro na camada de regularização. Formação de juntas. Aplicação da camada de acabamento. Vedação de juntas.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt28mop080f | m | Perfil de arranque de alumínio, de 60 mm de largura, com pingadeira, para nivelação e suporte dos painéis isolantes dos sistemas de isolamento térmico pelo exterior sobre a linha de soco. (material) | 0.170 | 4.88 | 0.83 |
| mt28mop085f | m | Perfil de fecho superior, de alumínio, de 60 mm de largura, para coroamento dos painéis isolantes dos sistemas de isolamento térmico pelo exterior. (material) | 0.170 | 18.70 | 3.18 |
| mt28mop030ta | kg | Argamassa tipo GP W2, segundo EN 998-1, composta de cimento branco, cal aérea, inertes leves, inertes calcários seleccionados, fibras naturais, aditivos e resinas em pó, impermeável à água da chuva, permeável ao vapor de água e com resistência ao envelhecimento, para aplicar com palustra, para aderir os painéis isolantes e como camada base, prévia amassadura com água. (material) | 10.400 | 0.85 | 8.84 |
| mt16pep010ad | m² | Painel rígido de poliestireno expandido, segundo NP EN 13163, de superfície lisa e bordo lateral recto, de cor branca, de 60 mm de espessura, com resistência ao envelhecimento e permeável ao vapor de água, resistência térmica 1,58 m²°C/W, condutibilidade térmica 0,038 W/(m°C), Euroclasse E de reacção ao fogo segundo NP EN 13501-1. (material) | 1.050 | 4.62 | 4.85 |
| mt16pep100c | Ud | Bucha de expansão de polipropileno, de 120 mm de comprimento, para fixação de placas isolantes. (material) | 8.000 | 0.22 | 1.76 |
| mt28mop050a | m² | Malha de fibra de vidro, anti-álcalis, de 5x4 mm de vão de malha, de 0,6 mm de espessura, de 160 g/m² de massa superficial e de 1,1x50 m, para armar argamassas. (material) | 1.100 | 1.64 | 1.80 |
| mt28mop070b | m | Perfil de canto de PVC com malha, para reforço de cantos. (material) | 0.300 | 1.39 | 0.42 |
| mt28mop320a | l | Primário acrílico, composto por resinas acrílicas, pigmentos minerais e aditivos orgânicos e inorgânicos, impermeável à água da chuva e permeável ao vapor de água, para aplicar com trincha, rolo ou pistola. (material) | 0.110 | 3.66 | 0.40 |
| mt28mop310oa | kg | Argamassa acrílica, cor branco, composta por resinas acrílicas, pigmentos minerais e aditivos orgânicos e inorgânicos, anti-caruncho e anti-verdete, permeável ao vapor de água e com resistência ao envelhecimento, à contaminação urbana e aos raios UV, para revestimento de paramentos exteriores. (material) | 2.500 | 3.06 | 7.65 |
| mt15bas010a | m | Cordão de polietileno expandido de células fechadas, de secção circular de 6 mm de diâmetro, para o enchimento de fundo de junta. (material) | 0.170 | 0.06 | 0.01 |
| mt15bas035a | Ud | Cartucho de massa elastomérica tixotrópica, monocomponente, à base de polímeros híbridos (MS), de cor cinzento, de 600 ml, de alta aderência, com elevadas propriedades elásticas, resistência ao envelhecimento e aos raios UV, dureza Shore A aproximada de 25 e alongamento em ruptura > 600%, segundo EN ISO 11600. (material) | 0.020 | 8.24 | 0.16 |
| mo054 | h | Oficial de 1ª montador de isolamentos. (mão de obra) | 0.109 | 25.32 | 2.76 |
| mo101 | h | Ajudante de montador de isolamentos. (mão de obra) | 0.109 | 24.04 | 2.62 |
| mo039 | h | Oficial de 1ª rebocador. (mão de obra) | 0.656 | 24.63 | 16.16 |
| mo079 | h | Ajudante de rebocador. (mão de obra) | 0.656 | 24.04 | 15.77 |
| % | % | Custos directos complementares | 2 % | 67.21 | 1.34 |
|  |  | Custos directos |  |  | 68.55 |
