# Sistema "ROCKWOOL" de isolamento termo-acústico e revestimento interior autoportante

- Propriedade do ficheiro: CYPE INGENIEROS, S.A.
- Formato: FIEBDC-3/2002
- Moeda: EUR
- Custos indirectos: 3.00 %
- IVA: 23.00 %

## Z Reabilitação energética

### ZF Paramentos verticais: adição de isolamento térmico

#### ZFT Sistemas de isolamento interior através de revestimento interior

**ZFT041** m² Sistema "ROCKWOOL" de isolamento termo-acústico e revestimento interior autoportante.
Reabilitação energética de fachadas e divisões através do sistema "ROCKWOOL" de isolamento termo-acústico e revestimento interior autoportante, colocado em divisões interiores e pelo interior de fachadas, formado por revestimento interior, composto por: placa de gesso laminado A / EN 520 - 1200 / comprimento / 15 / com os bordos longitudinais afinados, aparafusada directamente a uma estrutura autoportante de aço galvanizado formada por perfis horizontais de 30x30 mm, solidamente fixados ao pavimento e ao tecto e mestras verticais de 60x27 mm e 0,6 mm de espessura, com uma modulação de 600 mm, fixadas ao paramento; isolamento de painel semi-rígido de lã de rocha vulcânica Sonorock Plus "ROCKWOOL", segundo EN 13162, não revestido, de 80 mm de espessura, resistência térmica 2,4 m²°C/W, condutibilidade térmica 0,033 W/(m°C), colocado entre os montantes da estrutura portante, colocado no espaço entre o paramento e as mestras; e duas demãos de tinta plástica, cor branca, acabamento mate, textura lisa, (rendimento: 0,1 l/m² cada demão); aplicação prévia de uma demão de primário à base de copolímeros acrílicos em suspensão aquosa. Inclusive fixações, massa e fita para o tratamento de juntas entre placas e acessórios de montagem.
Critérios considerados na determinação do preço da unidade de obra: O preço inclui a resolução de encontros e pontos singulares e os trabalhos auxiliares de pedreiro para instalações.
Inclui: Marcação. Nivelamento e limpeza da base. Colocação da fita acústica. Colocação de elementos horizontais solidamente fixados ao piso e ao tecto. Colocação das mestras, contraventando-as com ancoragens directas. Corte e preparação do isolamento a colocar. Colocação do isolamento no espaço entre o paramento e as mestras. Disposição e posterior colocação das placas sobre as mestras após marcação das aberturas para passagem de instalações e mecanismos. Fixação de aros, instalações e mecanismos. Tratamento de juntas. Limpeza da superfície a pintar. Aplicação da demão de primário. Aplicação de duas demãos de acabamento.
Critério de medição de projecto: Superfície medida segundo documentação gráfica de Projecto.
Critério de medição de obra: Medir-se-á a superfície realmente executada segundo especificações de Projecto.

| Código | Un | Descrição | Rendimento | Preço | Importância |
|---|---|---|---|---|---|
| mt12psg041a | m | Banda autocolante dessolidarizante de espuma de poliuretano de células fechadas, de 3,2 mm de espessura e 30 mm de largura, resistência térmica 0,10 m²°C/W, condutibilidade térmica 0,032 W/(m°C). (material) | 0.800 | 0.14 | 0.11 |
| mt12pek020fa | Ud | Ancoragem directa de 125 mm, para mestra 60/27. (material) | 0.700 | 0.40 | 0.28 |
| mt12psg220 | Ud | Fixação composta por bucha e parafuso 5x27. (material) | 1.600 | 0.06 | 0.10 |
| mt16lrw030Ffl | m² | Painel semi-rígido de lã de rocha vulcânica Sonorock Plus "ROCKWOOL", segundo EN 13162, não revestido, de 80 mm de espessura, resistência térmica 2,4 m²°C/W, condutibilidade térmica 0,033 W/(m°C), Euroclasse A1 de reacção ao fogo segundo NP EN 13501-1, densidade 50 kg/m³, capacidade de absorção de água a curto prazo <=1 kg/m², calor específico 840 J/kgK e factor de resistência à difusão do vapor de água 1. (material) | 1.050 | 17.43 | 18.30 |
| mt16aaa030 | m | Fita autocolante para vedação de juntas. (material) | 0.440 | 0.30 | 0.13 |
| mt12psg050c | m | Mestra 60/27 de chapa de aço galvanizado, de 60 mm de largura, segundo EN 14195. (material) | 1.750 | 0.84 | 1.47 |
| mt12psg160a | m | Perfil em U, de aço galvanizado, de 30 mm. (material) | 1.220 | 0.86 | 1.05 |
| mt12psg081a | Ud | Parafuso autoperfurante 3,5x9,5 mm. (material) | 1.400 | 0.01 | 0.01 |
| mt12psg010b | m² | Placa de gesso laminado A / EN 520 - 1200 / comprimento / 15 / com os bordos longitudinais afinados. (material) | 1.050 | 4.77 | 5.01 |
| mt12psg081c | Ud | Parafuso autoperfurante 3,5x25 mm. (material) | 14.000 | 0.01 | 0.14 |
| mt12psg030a | kg | Massa de juntas, segundo EN 13963. (material) | 0.300 | 0.90 | 0.27 |
| mt12psg040a | m | Fita microperfurada de papel, segundo EN 13963. (material) | 1.600 | 0.04 | 0.06 |
| mt27pfp010b | l | Primário, à base de copolímeros acrílicos em suspensão aquosa, para favorecer a coesão de suportes pouco consistentes e a aderência de pinturas. (material) | 0.125 | 4.27 | 0.53 |
| mt27pir010a | l | Tinta plástica ecológica para interior, à base de copolímeros acrílicos em dispersão aquosa, dióxido de titânio e pigmentos extendedores seleccionados, cor branco, acabamento mate, textura lisa, de grande resistência à humidade, permeável ao vapor de água, transpirável e resistente aos raios UV, para aplicar com trincha, rolo ou pistola. (material) | 0.200 | 4.44 | 0.89 |
| op00fre010 |  | Fresadora. | 1.000 | 0.00 | 0.00 |
| op00ato010 |  | Aparafusadora. | 1.000 | 0.00 | 0.00 |
| mo054 | h | Oficial de 1ª montador de isolamentos. (mão de obra) | 0.117 | 25.32 | 2.96 |
| mo101 | h | Ajudante de montador de isolamentos. (mão de obra) | 0.068 | 24.04 | 1.63 |
| mo053 | h | Oficial de 1ª montador de pré-fabricados interiores. (mão de obra) | 0.352 | 25.32 | 8.91 |
| mo100 | h | Ajudante de montador de pré-fabricados interiores. (mão de obra) | 0.205 | 24.04 | 4.93 |
| mo038 | h | Oficial de 1ª pintor. (mão de obra) | 0.169 | 24.63 | 4.16 |
| mo076 | h | Ajudante de pintor. (mão de obra) | 0.020 | 24.04 | 0.48 |
| % | % | Custos directos complementares | 2 % | 51.42 | 1.03 |
|  |  | Custos directos |  |  | 52.45 |
