# Sistema "URSA IBÉRICA AISLANTES" de isolamento térmico de laje térrea com pavimento existente

- Propriedade do ficheiro: CYPE INGENIEROS, S.A.
- Formato: FIEBDC-3/2002
- Moeda: EUR
- Custos indirectos: 3.00 %
- IVA: 23.00 %

## Z Reabilitação energética

### ZH Paramentos horizontais: adição de isolamento térmico

#### ZHS Sistemas de isolamento pelo interior, sobre laje

**ZHS020** m² Sistema "URSA IBÉRICA AISLANTES" de isolamento térmico de laje térrea com pavimento existente.
Reabilitação energética de laje térrea, através de sistema "URSA IBÉRICA AISLANTES" de isolamento térmico pela face superior do pavimento existente, formado por painel rígido de poliestireno extrudido Ursa XPS F N-III L "URSA IBÉRICA AISLANTES", de superfície lisa e bordo lateral a meia madeira, de 40 mm de espessura, resistência à compressão >= 300 kPa, resistência térmica 1,25 m²°C/W, condutibilidade térmica 0,032 W/(m°C); filme de polietileno de baixa densidade (LDPE) de 0,2 mm de espessura; camada de nivelação de 40 mm de espessura, de argamassa autonivelante, CT - C10 - F3 segundo EN 13813, descarga com misturadora-bombeadora; e pavimento de ladrilhos cerâmicos de grés esmaltado, de 25x25 cm, 8 €/m², capacidade de absorção de água E<3%, grupo BIb, segundo NP EN 14411, com resistência ao deslizamento até 15 segundo ENV 12633, assentes com cimento cola de utilização exclusiva para interiores, Ci sem nenhuma característica adicional, cor cinzento e enchimento das juntas com argamassa de juntas cimentosa melhorada, com absorção de água reduzida e resistência elevada à abrasão tipo CG 2 W A, cor branco, para juntas de 2 a 15 mm. Inclusive, preparação da superfície suporte, cortes do isolamento, implantação e marcação dos níveis de acabamento através da utilização de indicadores de nível, colocação de banda de isolamento perimetral, rodeando os elementos verticais e nas juntas estruturais, nivelamento da argamassa após a sua descarga para obter o assentamento da mesma e a eliminação das bolhas de ar que possam existir, formação de juntas de retracção, cura, marcação dos ladrilhos, cortes, eliminação de material restante do enchimento de juntas e limpeza final do pavimento.
Inclui: Limpeza e preparação da superfície suporte. Preparação do isolamento. Colocação do isolamento sobre a superfície suporte. Colocação da barreira de vapor. Implantação e marcação de níveis. Preparação das juntas perimetrais de dilatação. Espalhamento da argamassa através de bombagem. Nivelamento da argamassa. Formação de juntas de retracção. Cura da argamassa. Limpeza e verificação da superfície suporte. Marcação dos níveis de acabamento. Implantação da disposição das peças e juntas de movimento. Aplicação da cola. Colocação dos ladrilhos com a ponta da colher de pedreiro. Formação de juntas de fracionamento, perimetrais e estruturais. Enchimento das juntas. Eliminação e limpeza do material sobrante. Limpeza final do pavimento.
Critério de medição de projecto: Superfície medida segundo documentação gráfica de Projecto.
Critério de medição de obra: Medir-se-á a superfície realmente executada segundo especificações de Projecto.

| Código | Un | Descrição | Rendimento | Preço | Importância |
|---|---|---|---|---|---|
| mt16pxp010acb | m² | Painel rígido de poliestireno extrudido Ursa XPS F N-III L "URSA IBÉRICA AISLANTES", segundo EN 13164, de superfície lisa e bordo lateral a meia madeira, de 40 mm de espessura, resistência à compressão >= 300 kPa, resistência térmica 1,25 m²°C/W, condutibilidade térmica 0,032 W/(m°C), Euroclasse E de reacção ao fogo segundo NP EN 13501-1, com código de designação XPS-EN 13164-T1-CS(10/Y)300-DS(70,90)-DLT(2)5-WL(T)0,7. (material) | 1.200 | 6.38 | 7.66 |
| mt15var010c | m² | Barreira de vapor de filme de polietileno de baixa densidade (LDPE), de 0,2 mm de espessura e 200 g/m² de massa superficial. (material) | 1.100 | 0.60 | 0.66 |
| mt16aaa030 | m | Fita autocolante para vedação de juntas. (material) | 0.400 | 0.30 | 0.12 |
| mt09mal010a | m³ | Argamassa autonivelante, CT - C10 - F3 segundo EN 13813, à base de cimento, para espessuras de 4 a 10 cm, usada em nivelação de pavimentos. (material) | 0.040 | 64.99 | 2.60 |
| mt09mcr021a | kg | Cimento cola de utilização exclusiva para interiores, Ci, cor cinzento. (material) | 3.000 | 0.22 | 0.66 |
| mt18bde020ff800 | m² | Ladrilho cerâmico de grés esmaltado, 25x25 cm, 8,00€/m², capacidade de absorção de água 3%<=E<6%, grupo BIIa, segundo NP EN 14411, resistência ao deslizamento entre 35 e 45 segundo ENV 12633. (material) | 1.050 | 8.00 | 8.40 |
| mt09mcp020bB | kg | Argamassa de juntas cimentosa melhorada, com absorção de água reduzida e resistência elevada à abrasão, tipo CG2 W A, segundo EN 13888, cor branca, para juntas de 2 a 15 mm, à base de cimento de alta resistência, inertes seleccionados, aditivos especiais e pigmentos, com efeito anti-caruncho, anti-verdete e preventivo das eflorescências, hidrorrepelente, especial para enchimento de juntas de todo tipo de peças cerâmicas e pedras naturais em zonas de proliferação de microrganismos. (material) | 0.040 | 1.70 | 0.07 |
| mq06pym010 | h | Misturadora-bombeadora para argamassas e gessos projectados, de 3 m³/h. (equipamento) | 0.015 | 8.52 | 0.13 |
| mo020 | h | Oficial de 1ª construção. (mão de obra) | 0.087 | 24.63 | 2.14 |
| mo113 | h | Operário não qualificado construção. (mão de obra) | 0.058 | 23.29 | 1.35 |
| mo023 | h | Oficial de 1ª ladrilhador. (mão de obra) | 0.437 | 24.63 | 10.76 |
| mo061 | h | Ajudante de ladrilhador. (mão de obra) | 0.219 | 24.04 | 5.26 |
| mo054 | h | Oficial de 1ª montador de isolamentos. (mão de obra) | 0.109 | 25.32 | 2.76 |
| mo101 | h | Ajudante de montador de isolamentos. (mão de obra) | 0.109 | 24.04 | 2.62 |
| % | % | Custos directos complementares | 2 % | 45.19 | 0.90 |
|  |  | Custos directos |  |  | 46.09 |
