# Deslocamento dentro do mesmo edifício de equipamento auxiliar

- Propriedade do ficheiro: CYPE Ingenieros S.A.
- Formato: FIEBDC-3/2016
- Programa: Gerador de preços para construção civil. CYPE Ingenieros, S.A.
- Data: 23/10/2024
- Moeda: EUR
- Custos indirectos: 3 %
- IVA: 23 %

## 0 Trabalhos prévios

### 0M Equipamento

#### 0MT Deslocamento e transporte

**0MT010** m³ Deslocamento dentro do mesmo edifício de equipamento auxiliar.
Deslocamento dentro do mesmo edifício de equipamento auxiliar como arquivos, material electrónico, etc., (aproximadamente 7 ud/m³), com um peso médio de até 500 kg/m³, através de carrinho de mão ou porta-paletes. Inclusive carga, descarga e armazenamento dos elementos na zona designada.
Inclui: Carga para carrinho de mão ou porta-paletes. Deslocamento do material. Descarga de cada um dos elementos. Armazenamento na zona designada.
Critério de medição de projecto: Volume medido segundo documentação gráfica de Projecto.
Critério de medição de obra: Medir-se-á o volume realmente executado segundo especificações de Projecto.

| Código | Un | Descrição | Rendimento | Preço | Importância |
|---|---|---|---|---|---|
| mo113 | h | Operário não qualificado construção. (mão de obra) | 0.73 | 21.45 | 15.659 |
| % | % | Custos directos complementares | 2 % | 15.659 | 0.313 |
|  |  | Custos directos |  |  | 15.972 |
