# Enchimento manual de escavações, em reforço de fundações

- Propriedade do ficheiro: CYPE Ingenieros S.A.
- Formato: FIEBDC-3/2016
- Programa: Gerador de preços para construção civil. CYPE Ingenieros, S.A.
- Data: 25/09/2024
- Moeda: EUR
- Custos indirectos: 3 %
- IVA: 23 %

## A Acondicionamento do terreno

### AZ Reforços

#### AZA Movimento de terras

**AZA030** m³ Enchimento manual de escavações, em reforço de fundações.
Enchimento manual de escavações em reforço de fundações, com tout-venant natural calcário, e compactação em camadas sucessivas de 20 cm de espessura máxima com apiloador (saltitão) de condução manual, até alcançar uma densidade seca não inferior a 95% da máxima obtida no teste Proctor Modificado, realizado segundo LNEC E 197.
Critérios considerados na determinação do preço da unidade de obra: O preço não inclui a realização do ensaio Proctor Modificado.
Inclui: Espalhamento do material de enchimento em camadas de espessura uniforme. Humidificação de cada camada. Compactação.
Critério de medição de projecto: Volume medido sobre as secções teóricas da escavação, segundo documentação gráfica de Projecto.
Critério de medição de obra: Medir-se-á, em perfil compactado, o volume realmente executado segundo especificações de Projecto, sem incluir os incrementos por excessos de escavação não autorizados.

| Código | Un | Descrição | Rendimento | Preço | Importância |
|---|---|---|---|---|---|
| mt01zah010a | t | Tout-venant natural calcário. (material) | 2.2 | 10 | 22.000 |
| mq04dua020b | h | Dumper de descarga frontal de 2 t de carga útil. (equipamento) | 0.116 | 10.38 | 1.204 |
| mq02rop020 | h | Apiloador (Saltitão) de condução manual, de 80 kg, com placa de 30x30 cm. (equipamento) | 0.869 | 3.92 | 3.406 |
| mq02cia020j | h | Camião cisterna, de 8 m³ de capacidade. (equipamento) | 0.012 | 118.9 | 1.427 |
| mo113 | h | Operário não qualificado construção. (mão de obra) | 0.637 | 21.45 | 13.664 |
| % | % | Custos directos complementares | 2 % | 41.701 | 0.834 |
|  |  | Custos directos |  |  | 42.535 |

Resíduos:
- colocação: mt01zah010a Tout-venant natural calcário; factor de resíduo 0.00729141

## Recursos

**mt01zah010a** t Tout-venant natural calcário
Dados técnicos: Custo energético 127.000 MJ; Emissão de CO2 7.000 kg; Código LER 01 04 08; Massa do elemento 1000 kg; Volume 0.666667 m3
