# Ancoragem mecânica de corte interior sobre elemento de betão

- Propriedade do ficheiro: CYPE Ingenieros S.A.
- Formato: FIEBDC-3/2016
- Programa: Gerador de preços para construção civil. CYPE Ingenieros, S.A.
- Data: 11/06/2024
- Moeda: EUR
- Custos indirectos: 3 %
- IVA: 23 %

## E Estruturas

### EH Betão armado

#### EHW Ancoragens estruturais

**EHW022** Ud Ancoragem mecânica de corte interior sobre elemento de betão.
Ancoragem mecânica de segurança por corte interior, de aço galvanizado qualidade 8.8, segundo EN ISO 898-1, M10x100/20, para colocar depois da peça a fixar, de 10 mm de diâmetro e 150 mm de comprimento, inserida em perfuração de 20 mm de diâmetro e 100 mm de profundidade, realizada através de furo com martelo percutor e broca, sobre elemento fissurado ou não fissurado, de betão de 20 N/mm² de resistência característica mínima e 50 N/mm² de resistência característica máxima.
Inclui: Implantação da posição da ancoragem. Execução da perfuração. Limpeza do pó resultante. Introdução da ancoragem. Colocação da ancoragem. Colocação da peça a fixar. Aplicação do par de aperto com chave dinamométrica. Limpeza dos restos sobrantes.
Critério de medição de projecto: Número de unidades previstas, segundo documentação gráfica de Projecto.
Critério de medição de obra: Medir-se-á o número de unidades realmente executadas segundo especificações de Projecto.

| Código | Un | Descrição | Rendimento | Preço | Importância |
|---|---|---|---|---|---|
| mt26ahi055a | Ud | Ancoragem mecânica de segurança por corte interior, de aço galvanizado qualidade 8.8, segundo EN ISO 898-1, M10x100/20, para colocar depois da peça a fixar, de 10 mm de diâmetro e 150 mm de comprimento, composta por corpo com cabeça roscada e base em forma de cone, porca, anilha, camisa com batente para manga de expansão e corte interior, secção de plástico, e manga de expansão e corte interior, para fixação de peças de 20 mm de espessura máxima sobre elementos de betão, fissurados ou não fissurados. (material) | 1 | 36.7 | 36.700 |
| mo020 | h | Oficial de 1ª construção. (mão de obra) | 0.079 | 22.68 | 1.792 |
| mo112 | h | Operário especializado construção. (mão de obra) | 0.079 | 21.98 | 1.736 |
| % | % | Custos directos complementares | 2 % | 40.228 | 0.805 |
|  |  | Custos directos |  |  | 41.033 |

Resíduos:
- colocação: mt26ahi055a; factor de resíduo 0.00530435

## Recursos

**mt26ahi055a** Ud Ancoragem mecânica de segurança por corte interior
Dados técnicos: Custo energético 6.184 MJ; Emissão de CO2 0.428 kg; Código LER 17 04 05; Massa do elemento 0.092 kg; Volume 0.000044 m3
Resíduos:
- embalagem: re170203 Plástico. (componente de resíduo); rendimento 0.04 kg; Código LER 17 02 03; Massa do elemento 1 kg; Volume 0.001667 m3
