# Assentamento de banheira

- Propriedade do ficheiro: CYPE Ingenieros S.A.
- Formato: FIEBDC-3/2016
- Programa: Gerador de preços para construção civil. CYPE Ingenieros, S.A.
- Data: 11/06/2024
- Moeda: EUR
- Custos indirectos: 3 %
- IVA: 23 %

## H Remates e trabalhos auxiliares

### HE Assentamentos

#### HEA Aparelhos sanitários

**HEA020** Ud Assentamento de banheira.
Assentamento de banheira de comprimento inferior a 1 m e formação de muretes com tijolo cerâmico furado simples, assente com argamassa de cimento, confeccionada em obra, dosificação 1:6.
Inclui: Marcação. Abertura de roços. Enchimento com areia. Colocação e nivelamento da banheira. Execução dos muretes. Protecção com tabuleiro aglomerado de madeira. Limpeza e eliminação do material sobrante.
Critério de medição de projecto: Número de unidades previstas, segundo documentação gráfica de Projecto.
Critério de medição de obra: Medir-se-á o número de unidades realmente executadas segundo especificações de Projecto.

| Código | Un | Descrição | Rendimento | Preço | Importância |
|---|---|---|---|---|---|
| mt04lpt010a | Ud | Tijolo cerâmico furado simples, para revestir, 30x20x4 cm, para utilização em alvenaria protegida (peça P), densidade 890 kg/m³, segundo NP EN 771-1. (material) | 27 | 0.23 | 6.210 |
| mt08aaa010a | m³ | Água. (material) | 0.009 | 1.5 | 0.014 |
| mt01arg005a | t | Areia de pedreira, para argamassa preparada em obra. (material) | 0.026 | 18 | 0.468 |
| mt08cem011a | kg | Cimento Portland CEM II/B-L 32,5 R, cor cinzento, em sacos, segundo NP EN 197-1. (material) | 3.975 | 0.1 | 0.398 |
| mt01ara010a | m³ | Areia com granulometria de 0 a 5 mm de diâmetro, limpa. (material) | 0.1 | 14.3 | 1.430 |
| mq06hor010 | h | Betoneira eléctrica com uma capacidade de amassadura de 160 l. (equipamento) | 0.009 | 3.45 | 0.031 |
| mo020 | h | Oficial de 1ª construção. (mão de obra) | 2.248 | 22.68 | 50.985 |
| mo113 | h | Operário não qualificado construção. (mão de obra) | 2.286 | 21.45 | 49.035 |
| % | % | Custos directos complementares | 2 % | 108.571 | 2.171 |
|  |  | Custos directos |  |  | 110.742 |

Resíduos:
- colocação: mt04lpt010a; factor de resíduo 0.063
- colocação: mt01arg005a Areia de pedreira, para argamassa preparada em obra; factor de resíduo 0.00501329
- colocação: mt08cem011a Cimento Portland CEM II/B-L 32,5 R, cor cinzento, em sacos, segundo NP EN 197-1; factor de resíduo 0.01512
- colocação: mt01ara010a Areia com granulometria de 0 a 5 mm de diâmetro, limpa; factor de resíduo 0.003

## Recursos

**mt04lpt010a** Ud Tijolo cerâmico furado simples
Dados técnicos: Custo energético 6.616 MJ; Emissão de CO2 0.476 kg; Código LER 17 01 02; Massa do elemento 2 kg; Volume 0.0016 m3
Resíduos:
- embalagem: re170201 Madeira. (componente de resíduo); rendimento 0.005 kg; Código LER 17 02 01; Massa do elemento 1 kg; Volume 0.000909 m3
- embalagem: re170203 Plástico. (componente de resíduo); rendimento 0.001 kg; Código LER 17 02 03; Massa do elemento 1 kg; Volume 0.001667 m3

**mt08aaa010a** m³ Água
Dados técnicos: Custo energético 60.000 MJ; Emissão de CO2 30.000 kg

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão. (componente de resíduo); rendimento 0.011 kg; Código LER 15 01 01; Massa do elemento 1 kg; Volume 0.001333 m3
- embalagem: re170203 Plástico; rendimento 0.002 kg

**mt01ara010a** m³ Areia com granulometria de 0 a 5 mm de diâmetro, limpa
Dados técnicos: Custo energético 146.250 MJ; Emissão de CO2 7.800 kg; Código LER 01 04 09; Massa do elemento 1950 kg; Volume 1.21875 m3
