# Unidade exterior de ar condicionado de condensação por água, para sistema VRF

- Propriedade do ficheiro: CYPE Ingenieros S.A.
- Formato: FIEBDC-3/2016
- Programa: Gerador de preços para construção civil. CYPE Ingenieros, S.A.
- Data: 11/06/2024
- Moeda: EUR
- Custos indirectos: 3 %
- IVA: 23 %

## I Instalações

### IB Sistemas de climatização

#### IBW Sistema VRF (Mitsubishi Heavy Industries)

**IBW352** Ud Unidade exterior de ar condicionado de condensação por água, para sistema VRF.
Combinação de três unidades exteriores de ar condicionado, sistema água-ar multi-split KXZW com caudal variável de refrigerante, controlo de temperatura variável de refrigerante VTCC, bomba de calor, para gás R-410A, alimentação trifásica (400V/50Hz), modelo FDC950KXZWE1 "MITSUBISHI HEAVY INDUSTRIES", formada por uma unidade modelo FDC280KXZWE1 e duas unidades modelo FDC335KXZWE1, potência frigorífica nominal 95 kW (temperatura de entrada da água 30°C, temperatura de bolbo húmido de ar interior 19°C), consumo eléctrico nominal em arrefecimento 21,7 kW, potência calorífica nominal 106 kW (temperatura de entrada da água 20°C, temperatura de bolbo seco de ar interior 20°C), consumo eléctrico nominal em aquecimento 17,6 kW, de 1100x2340x550 mm, 555 kg, nível sonoro 56 dBA, intervalo de capacidade entre 50 e 150% e válvula de expansão electrónica. Inclusive elementos anti-vibratórios de pavimento.
Critérios considerados na determinação do preço da unidade de obra: O preço não inclui a canalização nem a cablagem eléctrica de alimentação.
Inclui: Marcação. Colocação e fixação. Ligação às linhas frigoríficas. Ligação à rede de condução de água. Ligação à rede eléctrica. Ligação à rede de drenagem. Colocação em funcionamento.
Critério de medição de projecto: Número de unidades previstas, segundo documentação gráfica de Projecto.
Critério de medição de obra: Medir-se-á o número de unidades realmente executadas segundo especificações de Projecto.

| Código | Un | Descrição | Rendimento | Preço | Importância |
|---|---|---|---|---|---|
| mt42mhi382e | Ud | Combinação de três unidades exteriores de ar condicionado, sistema água-ar multi-split KXZW com caudal variável de refrigerante, controlo de temperatura variável de refrigerante VTCC, bomba de calor, para gás R-410A, alimentação trifásica (400V/50Hz), modelo FDC950KXZWE1 "MITSUBISHI HEAVY INDUSTRIES", formada por uma unidade modelo FDC280KXZWE1 e duas unidades modelo FDC335KXZWE1, potência frigorífica nominal 95 kW (temperatura de entrada da água 30°C, temperatura de bolbo húmido de ar interior 19°C), consumo eléctrico nominal em arrefecimento 21,7 kW, potência calorífica nominal 106 kW (temperatura de entrada da água 20°C, temperatura de bolbo seco de ar interior 20°C), consumo eléctrico nominal em aquecimento 17,6 kW, de 1100x2340x550 mm, 555 kg, nível sonoro 56 dBA, intervalo de capacidade entre 50 e 150% e válvula de expansão electrónica. (material) | 1 | 61675 | 61675.000 |
| mt42www080 | Ud | Kit de amortecedores anti-vibração de pavimento, formado por quatro amortecedores de borracha, com os correspondentes parafusos, porcas e anilhas. (material) | 3 | 8 | 24.000 |
| mt42mhi532a | Ud | Kit de distribuição de linha frigorífica para gás R-410A, para combinação de 3 unidades exteriores, sistema ar-ar multi-split com caudal variável de refrigerante, modelo KIT-BM-DOS-3A-3 "MITSUBISHI HEAVY INDUSTRIES", formado por duas juntas, uma para a linha de líquido e outra para a linha de gás. (material) | 1 | 436 | 436.000 |
| mo005 | h | Oficial de 1ª instalador de ar condicionado. (mão de obra) | 9.758 | 23.31 | 227.459 |
| mo104 | h | Ajudante de instalador de ar condicionado. (mão de obra) | 9.758 | 22.09 | 215.554 |
| % | % | Custos directos complementares | 2 % | 62578.013 | 1251.560 |
|  |  | Custos directos |  |  | 63829.573 |

## Recursos

**mt42mhi382e** Ud Combinação de três unidades exteriores de ar condicionado
Dados técnicos: Custo energético 25488.089 MJ; Emissão de CO2 1744.285 kg
Resíduos:
- embalagem: re150101 Embalagens de papel e cartão. (componente de resíduo); rendimento 0.18 kg; Código LER 15 01 01; Massa do elemento 1 kg; Volume 0.001333 m3
- embalagem: re170203 Plástico. (componente de resíduo); rendimento 0.09 kg; Código LER 17 02 03; Massa do elemento 1 kg; Volume 0.001667 m3
