# Colector de distribuição de água

- Propriedade do ficheiro: CYPE Ingenieros S.A.
- Formato: FIEBDC-3/2016
- Programa: Gerador de preços para construção civil. CYPE Ingenieros, S.A.
- Data: 25/09/2024
- Moeda: EUR
- Custos indirectos: 3 %
- IVA: 23 %

## I Instalações

### IC Aquecimento, arrefecimento, climatização e A.Q.S.

#### ICS Sistemas de condução de água

**ICS030** Ud Colector de distribuição de água.
Colector de distribuição de água formado por tubo de aço preto estirado sem soldadura, de 3" DN 80 mm de diâmetro e 4 mm de espessura, de 2 m de comprimento, com 1 ligação de entrada e 4 ligações de saída, com prancha isolante flexível de espuma elastomérica, à base de borracha sintética flexível, de estrutura celular fechada, com um elevado factor de resistência à difusão do vapor de água, de 50 mm de espessura. Inclusive manómetro, termómetros, ancoragens, suportes de tubagens isolados, acessórios e peças especiais para ligações.
Inclui: Marcação. Colocação e fixação. Ligação. Colocação do isolamento. Realização de ensaios.
Critério de medição de projecto: Número de unidades previstas, segundo documentação gráfica de Projecto.
Critério de medição de obra: Medir-se-á o número de unidades realmente executadas segundo especificações de Projecto.

| Código | Un | Descrição | Rendimento | Preço | Importância |
|---|---|---|---|---|---|
| mt08tan330j | Ud | Material auxiliar para montagem e fixação das tubagens de aço, de 3" DN 80 mm. (material) | 2 | 2.24 | 4.480 |
| mt08tan020ik | m | Tubo de aço preto estirado sem soldadura, de 3" DN 80 mm de diâmetro e 4 mm de espessura, com o preço incrementado em 50% relativamente a acessórios e peças especiais. (material) | 2 | 20.24 | 40.480 |
| mt17coe010j | m² | Prancha isolante flexível de espuma elastomérica, à base de borracha sintética flexível, de estrutura celular fechada, com um elevado factor de resistência à difusão do vapor de água, de 50 mm de espessura. (material) | 0.664 | 131.07 | 87.030 |
| mt17coe110 | l | Cola para manga isolante elastomérica. (material) | 3 | 19.01 | 57.030 |
| mt42www040 | Ud | Manómetro com banho de glicerina e diâmetro de esfera de 100 mm, com tomada vertical, para montagem roscado de 1/2", escala de pressão de 0 a 5 bar. (material) | 1 | 43.29 | 43.290 |
| mt42www050 | Ud | Termómetro bimetálico, diâmetro de esfera de 100 mm, com tomada vertical, com bainha de 1/2", escala de temperatura de 0 a 120°C. (material) | 5 | 54.7 | 273.500 |
| mo004 | h | Oficial de 1ª instalador de aquecimento. (mão de obra) | 0.692 | 23.31 | 16.131 |
| mo103 | h | Ajudante de instalador de aquecimento. (mão de obra) | 0.692 | 22.09 | 15.286 |
| % | % | Custos directos complementares | 2 % | 537.227 | 10.745 |
|  |  | Custos directos |  |  | 547.972 |

Resíduos:
- colocação: mt08tan020ik; factor de resíduo 0.0332637
- colocação: mt17coe010j; factor de resíduo 0.035

## Recursos

**mt08tan020ik** m Tubo de aço preto estirado sem soldadura
Dados técnicos: Custo energético 86.244 MJ; Emissão de CO2 4.375 kg; Código LER 17 04 05; Massa do elemento 8.59 kg; Volume 0.00409 m3
Resíduos:
- embalagem: re170201 Madeira. (componente de resíduo); rendimento 0.011 kg; Código LER 17 02 01; Massa do elemento 1 kg; Volume 0.000909 m3
- embalagem: re170203 Plástico. (componente de resíduo); rendimento 0.003 kg; Código LER 17 02 03; Massa do elemento 1 kg; Volume 0.001667 m3

**mt17coe010j** m² Prancha isolante flexível de espuma elastomérica
Dados técnicos: Custo energético 317.722 MJ; Emissão de CO2 13.882 kg; Código LER 17 02 03; Massa do elemento 3.5 kg; Volume 0.005833 m3
Resíduos:
- embalagem: re170203 Plástico; rendimento 0.07 kg
