# Botão de pressão saliente, estanque

- Propriedade do ficheiro: CYPE Ingenieros S.A.
- Formato: FIEBDC-3/2016
- Programa: Gerador de preços para construção civil. CYPE Ingenieros, S.A.
- Data: 11/06/2024
- Moeda: EUR
- Custos indirectos: 3 %
- IVA: 23 %

## I Instalações

### IE Eléctricas

#### IEM Mecanismos

**IEM056** Ud Botão de pressão saliente, estanque.
Botão de pressão estanque, com grau de protecção IP55, monobloco, com indicador de posição luminoso, gama básica, intensidade atribuída 10 AX, tensão atribuída 250 V, com um contacto NO, com tecla com visor e caixa, de cor cinzento. Instalação saliente.
Inclui: Montagem, ligação e verificação do seu correcto funcionamento.
Critério de medição de projecto: Número de unidades previstas, segundo documentação gráfica de Projecto.
Critério de medição de obra: Medir-se-á o número de unidades realmente executadas segundo especificações de Projecto.

| Código | Un | Descrição | Rendimento | Preço | Importância |
|---|---|---|---|---|---|
| mt33gbg417a | Ud | Botão de pressão estanque, com grau de protecção IP55 segundo IEC 60439, monobloco, saliente, com indicador de posição luminoso, gama básica, intensidade atribuída 10 AX, tensão atribuída 250 V, com um contacto NO, com tecla com visor e caixa, de cor cinzento, segundo EN 60669. (material) | 1 | 15.69 | 15.690 |
| mo003 | h | Oficial de 1ª electricista. (mão de obra) | 0.268 | 23.31 | 6.247 |
| % | % | Custos directos complementares | 2 % | 21.937 | 0.439 |
|  |  | Custos directos |  |  | 22.376 |
