# Telerruptor modular

- Propriedade do ficheiro: CYPE Ingenieros S.A.
- Formato: FIEBDC-3/2016
- Programa: Gerador de preços para construção civil. CYPE Ingenieros, S.A.
- Data: 11/06/2024
- Moeda: EUR
- Custos indirectos: 3 %
- IVA: 23 %

## I Instalações

### IE Eléctricas

#### IEX Aparelhagem

**IEX100** Ud Telerruptor modular.
Telerruptor de 2 módulos, bipolar (2P), de 32 A e extensão de 32 A. Totalmente montado, ligado e testado.
Inclui: Montagem e ligação do elemento.
Critério de medição de projecto: Número de unidades previstas, segundo documentação gráfica de Projecto.
Critério de medição de obra: Medir-se-á o número de unidades realmente executadas segundo especificações de Projecto.

| Código | Un | Descrição | Rendimento | Preço | Importância |
|---|---|---|---|---|---|
| mt35cgm032b | Ud | Telerruptor de 2 módulos, bipolar (2P), de 32 A e extensão de 32 A, inclusive acessórios de montagem, segundo NP EN 60669-1 e NP EN 60669-2-2. (material) | 1 | 64.7 | 64.700 |
| mo003 | h | Oficial de 1ª electricista. (mão de obra) | 0.268 | 23.31 | 6.247 |
| % | % | Custos directos complementares | 2 % | 70.947 | 1.419 |
|  |  | Custos directos |  |  | 72.366 |

## Recursos

**mt35cgm032b** Ud Telerruptor de 2 módulos
Dados técnicos: Custo energético 14.107 MJ; Emissão de CO2 0.770 kg
Resíduos:
- embalagem: re150101 Embalagens de papel e cartão. (componente de resíduo); rendimento 0.034 kg; Código LER 15 01 01; Massa do elemento 1 kg; Volume 0.001333 m3
