# Pintura com tinta de silicato sobre paramento interior de gesso ou escaiola

- Propriedade do ficheiro: CYPE Ingenieros S.A.
- Formato: FIEBDC-3/2016
- Programa: Gerador de preços para construção civil. CYPE Ingenieros, S.A.
- Data: 11/06/2024
- Moeda: EUR
- Custos indirectos: 3 %
- IVA: 23 %

## R Revestimentos

### RI Pinturas em paramentos interiores

#### RIS Tintas de silicato

**RIS030** m² Pintura com tinta de silicato sobre paramento interior de gesso ou escaiola.
Aplicação manual de duas demãos de tinta de silicato, cor branca, acabamento mate, textura lisa, (rendimento: 0,09 l/m² cada demão); aplicação prévia de uma demão de primário acrílico, regulador da absorção, sobre paramento interior de gesso ou escaiola, vertical, até 3 m de altura.
Critérios considerados na determinação do preço da unidade de obra: O preço inclui a protecção dos elementos da envolvente que possam ser afectados durante os trabalhos e a resolução de pontos singulares.
Inclui: Preparação e limpeza prévia do suporte. Preparação da mistura. Aplicação de uma demão de primário. Aplicação de duas demãos de acabamento.
Critério de medição de projecto: Superfície medida segundo documentação gráfica de Projecto, com o mesmo critério que o suporte base.
Critério de medição de obra: Medir-se-á a superfície realmente executada segundo especificações de Projecto, com o mesmo critério que o suporte base.

| Código | Un | Descrição | Rendimento | Preço | Importância |
|---|---|---|---|---|---|
| mt27pfs100cf | l | Primário acrílico, regulador da absorção à base de copolímeros acrílicos, cor branca, com um conteúdo de compostos orgânicos voláteis (COV) < 5 g/l, para aplicar com trincha, rolo ou pistola. (material) | 0.096 | 8.49 | 0.815 |
| mt27psi030b | l | Tinta para interior, à base de silicato de potássio, cor branca, acabamento mate, textura lisa, permeável ao vapor de água, com um conteúdo de compostos orgânicos voláteis (COV) < 5 g/l; para aplicar com trincha, rolo ou pistola. (material) | 0.18 | 10.81 | 1.946 |
| mo038 | h | Oficial de 1ª pintor. (mão de obra) | 0.146 | 22.68 | 3.311 |
| mo076 | h | Ajudante de pintor. (mão de obra) | 0.146 | 22.13 | 3.231 |
| % | % | Custos directos complementares | 2 % | 9.303 | 0.186 |
|  |  | Custos directos |  |  | 9.489 |

Resíduos:
- colocação: mt27pfs100cf; factor de resíduo 0.0441107
- colocação: mt27psi030b; factor de resíduo 0.0401021

## Recursos

**mt27pfs100cf** l Primário acrílico
Dados técnicos: Custo energético 105.859 MJ; Emissão de CO2 4.028 kg; Código LER 17 09 04; Massa do elemento 1.4 kg; Volume 0.000933 m3
Resíduos:
- embalagem: re150104 Embalagens de metal. (componente de resíduo); rendimento 0.054 kg; Código LER 15 01 04; Massa do elemento 1 kg; Volume 0.001667 m3

**mt27psi030b** l Tinta para interior
Dados técnicos: Custo energético 43.562 MJ; Emissão de CO2 1.526 kg; Código LER 08 01 11; Massa do elemento 1.45 kg; Volume 0.001611 m3
Resíduos:
- embalagem: re170203 Plástico. (componente de resíduo); rendimento 0.028 kg; Código LER 17 02 03; Massa do elemento 1 kg; Volume 0.001667 m3
