# Fossa séptica compacta de polietileno de alta densidade (PEAD/HDPE), com pré-filtro e filtro biológico aeróbio com biodiscos, de 5000 litros, de 1520 mm de diâmetro e 2916 mm de comprimento

- Propriedade do ficheiro: CYPE INGENIEROS, S.A.
- Formato: FIEBDC-3/2002
- Moeda: EUR
- Custos indirectos: 3.00 %
- IVA: 23.00 %

**USF005** Ud Fossa séptica compacta de polietileno de alta densidade (PEAD/HDPE), com pré-filtro e filtro biológico aeróbio com biodiscos, de 5000 litros, de 1520 mm de diâmetro e 2916 mm de comprimento.
Fornecimento e instalação de fossa séptica compacta de polietileno de alta densidade (PEAD/HDPE), com pré-filtro e filtro biológico aeróbio com biodiscos, de 5000 litros, de 1520 mm de diâmetro e 2916 mm de comprimento, com duas bocas de acesso de 400 mm de diâmetro, boca de entrada e boca de saída de 110 mm de diâmetro. Totalmente montada, ligada e testada.
Inclui: Marcação. Colocação e ligação da fossa séptica compacta.
Critério de medição de projecto: Número de unidades previstas, segundo documentação gráfica de Projecto.
Critério de medição de obra: Medir-se-á o número de unidades realmente executadas segundo especificações de Projecto.

| Código | Un | Descrição | Rendimento | Preço | Importância |
|---|---|---|---|---|---|
| mt46fsp210c | Ud | Fossa séptica compacta de polietileno de alta densidade (PEAD/HDPE), com pré-filtro e filtro biológico aeróbio com biodiscos, de 5000 litros, de 1520 mm de diâmetro e 2916 mm de comprimento, com duas bocas de acesso de 400 mm de diâmetro, boca de entrada e boca de saída de 110 mm de diâmetro, para tratamento de águas residuais. (material) | 1.000 | 1939.03 | 1939.03 |
| mo008 | h | Oficial de 1ª canalizador. (mão de obra) | 2.818 | 17.41 | 49.06 |
| mo107 | h | Ajudante de canalizador. (mão de obra) | 2.818 | 16.42 | 46.27 |
| % | % | Custos directos complementares | 2 % | 2034.36 | 40.69 |
|  |  | Custos directos |  |  | 2075.05 |
