# Ensaio de varões nervurados de aço

- Propriedade do ficheiro: CYPE Ingenieros S.A.
- Formato: FIEBDC-3/2016
- Programa: Gerador de preços para construção civil. CYPE Ingenieros, S.A.
- Data: 11/06/2024
- Moeda: EUR
- Custos indirectos: 3 %
- IVA: 23 %

## X Controlo de qualidade e ensaios

### XE Estruturas de betão armado

#### XEB Varões nervurados de aço

**XEB030** Ud Ensaio de varões nervurados de aço.
Ensaio a realizar em laboratório acreditado na área técnica correspondente, sobre uma amostra de varões nervurados de aço, recolhida em obra, para a determinação das seguintes características: características mecânicas sobre dois provetes segundo LNEC E 449 e LNEC E 450. Incluindo deslocamento à obra, recolha de amostra e relatório com os resultados.
Inclui: Deslocamento à obra. Recolha de amostra. Realização dos ensaios. Redacção de relatório dos resultados dos ensaios realizados.
Critério de medição de projecto: Ensaio a realizar, segundo documentação do Plano de controlo de qualidade.

| Código | Un | Descrição | Rendimento | Preço | Importância |
|---|---|---|---|---|---|
| mt49abp010 | Ud | Ensaio para determinar as características mecânicas sobre dois provetes de aço nervurado, segundo LNEC E 449 e LNEC E 450, inclusive deslocamento à obra, recolha de amostra e relatório de resultados. (material) | 1 | 97 | 97.000 |
| % | % | Custos directos complementares | 2 % | 97.000 | 1.940 |
|  |  | Custos directos |  |  | 98.940 |
