# Substituição de caixilharia exterior envidraçada, por caixilharia de madeira "ROMÁN CLAVERO" e vidro com câmara

- Propriedade do ficheiro: CYPE Ingenieros S.A.
- Formato: FIEBDC-3/2016
- Programa: Gerador de preços para construção civil. CYPE Ingenieros, S.A.
- Data: 09/06/2025
- Moeda: EUR
- Custos indirectos: 3 %
- IVA: 23 %

## Z Reabilitação energética

### ZB Paramentos verticais: substituição ou melhora de aberturas de fachada

#### ZBC Substituição da caixilharia exterior

**ZBC020** Ud Substituição de caixilharia exterior envidraçada, por caixilharia de madeira "ROMÁN CLAVERO" e vidro com câmara.
Reabilitação energética de vãos de fachada, através da remoção da caixilharia envidraçada, de qualquer tipo, localizada em fachada, com meios manuais e carga manual de entulho para camião ou contentor e substituição por caixilharia de madeira, para formação de janela com dobradiças, de abertura para o interior, de 600x600 mm, série IV 68 Climatrend "ROMÁN CLAVERO", formada por uma folha oscilo-batente, folha de 68x78 mm de secção e aro de 68x78 mm, moldura clássica, bites, guarnição de madeira maciça de 70x15 mm e remate no perfil inferior, com suporte de alumínio anodizado e revestimento exterior de madeira; com capacidade para assentar um vidro com uma espessura mínima de 21 mm e máxima de 32 mm; coeficiente de transmissão térmica do aro da secção tipo Uh,m = 1,43 W/(m²°C), com classificação à permeabilidade ao ar classe 4, segundo EN 12207, classificação à estanquidade à água classe E1200, segundo EN 12208 e classificação à resistência à carga do vento classe 5, segundo EN 12210; acabamento através do sistema de Envernizamento translúcido Sikkens com tecnologia Duraflex, composto de uma primeira demão de impregnação Lasur Cetol WP56, para a protecção preventiva da madeira contra fungos e ataques de insectos xilófagos, e aplicação posterior de uma camada final de 220 microns, com Lasur Cetol WF952, acabamento mate acetinado, de alta resistência frente à acção dos raios UV e da intempérie; inclusive aplicação de pasta vedante para juntas Kodrin WV470; ferragem perimetral de fecho e segurança Maco Multimatic Aire 12 com WK1, segundo EN 1627, abertura através de cremona de alavanca, puxador Maco Rhapsody em cores standard e abertura de microventilação e vidro duplo standard, 4/6/4, conjunto constituído por vidro exterior Float incolor de 4 mm, câmara de ar desidratada com perfil separador de alumínio e dupla vedação perimetral, de 6 mm, e vidro interior Float incolor de 4 mm de espessura; 14 mm de espessura total, com calços e vedação contínua. Inclusive vedação perimetral com massa de poliuretano monocomponente.
Inclui: Desmontagem dos elementos. Remoção e armazenamento do material desmontado. Colocação da caixilharia. Vedação de juntas perimetrais. Colocação, calçamento, montagem e ajuste da caixilharia. Vedação final de estanquidade. Limpeza dos restos da obra. Carga do material desmontado para camião ou contentor.
Critério de medição de projecto: Número de unidades previstas, segundo documentação gráfica de Projecto.
Critério de medição de obra: Medir-se-á o número de unidades realmente executadas segundo especificações de Projecto.

| Código | Un | Descrição | Rendimento | Preço | Importância |
|---|---|---|---|---|---|
| mt22rom100aa | Ud | Pré-aro de alumínio para caixilharia de madeira "ROMÁN CLAVERO", de 600x600 mm, Segundo NP EN 14351-1. (material) | 1 | 24.04 | 24.040 |
| mt22rom010aaa | Ud | Janela de madeira de pinho, série IV 68 Climatrend "ROMÁN CLAVERO", uma folha oscilo-batente, dimensões 600x600 mm, acabamento através do sistema de Envernizamento translúcido Sikkens com tecnologia Duraflex, composta de folha de 68x78 mm e aro de 68x78 mm, moldura clássica, bites, guarnição de madeira maciça de 70x15 mm e remate no perfil inferior, com suporte de alumínio anodizado e revestimento exterior de madeira, junta perimetral dupla de estanquidade de borracha termoplástica, com capacidade para assentar um vidro com uma espessura mínima de 21 mm e máxima de 32 mm; coeficiente de transmissão térmica do aro da secção tipo Uh,m = 1,43 W/(m²°C), com classificação à permeabilidade ao ar classe 4, segundo EN 12207, classificação à estanquidade à água classe E1200, segundo EN 12208 e classificação à resistência à carga do vento classe 5, segundo EN 12210; ferragem perimetral de fecho e segurança Maco Multimatic Aire 12 com WK1, segundo EN 1627, abertura através de cremona de alavanca, puxador Maco Rhapsody em cores standard e abertura de microventilação, Segundo NP EN 14351-1. (material) | 1 | 382.85 | 382.850 |
| mt23xpm015b | Ud | Parafuso de aço galvanizado T-Star Plus "SPAX", de cabeça cilíndrica, de 6 mm de diâmetro e 15 cm de comprimento. (material) | 6 | 0.3 | 1.800 |
| mt13blw110a | Ud | Aerossol de 750 cm³ de espuma de poliuretano, de 22,5 kg/m³ de densidade, 140% de expansão, 18 N/cm² de resistência à tracção e 20 N/cm² de resistência à flexão, condutibilidade térmica 0,04 W/(m°C), estável de -40°C a 100°C; para aplicar com pistola; segundo EN 13165. (material) | 0.1 | 7.2 | 0.720 |
| mt22www020 | m | Fita adesiva, impermeável ao vapor de água, de 70 mm de largura, composta por uma película de polietileno laminado sobre uma banda de feltro, fornecida em rolos de 25 m de comprimento. (material) | 2.46 | 0.93 | 2.288 |
| mt22www010b | Ud | Cartucho de 290 ml de vedante adesivo monocomponente, neutro, súper elástico, à base de polímero MS, cor cinzento, com resistência à intempérie e aos raios UV e alongamento até à rotura 750%. (material) | 0.1 | 5.29 | 0.529 |
| mt21veg011aaaaa | m² | Vidro duplo standard, 4/6/4, conjunto constituído por vidro exterior Float incolor de 4 mm, câmara de ar desidratada com perfil separador de alumínio e dupla vedação perimetral, de 6 mm, e vidro interior Float incolor de 4 mm de espessura; 14 mm de espessura total. (material) | 0.364 | 21.34 | 7.768 |
| mt15sja100 | Ud | Cartucho de pasta de silicone neutro. (material) | 0.84 | 3.13 | 2.629 |
| mt21vva015a | Ud | Cartucho de 310 ml de silicone neutro, incolor, dureza Shore A aproximada de 23, segundo EN ISO 868 e recuperação elástica >=80%, segundo EN ISO 7389. (material) | 0.58 | 5.77 | 3.347 |
| mt21vva021 | Ud | Material auxiliar para a colocação de vidros. (material) | 1 | 1.26 | 1.260 |
| mo113 | h | Operário não qualificado construção. (mão de obra) | 1.179 | 23.29 | 27.459 |
| mo017 | h | Oficial de 1ª carpinteiro. (mão de obra) | 1.109 | 25.01 | 27.736 |
| mo058 | h | Ajudante de carpinteiro. (mão de obra) | 1.109 | 24.18 | 26.816 |
| mo055 | h | Oficial de 1ª vidraceiro. (mão de obra) | 0.306 | 26.31 | 8.051 |
| mo110 | h | Ajudante de vidraceiro. (mão de obra) | 0.306 | 25.65 | 7.849 |
| % | % | Custos directos complementares | 2 % | 525.142 | 10.503 |
|  |  | Custos directos |  |  | 535.645 |

Resíduos:
- colocação: mt22rom100aa Pré-aro de alumínio para caixilharia de madeira "ROMÁN CLAVERO", de 600x600 mm, Segundo NP EN 14351-1; factor de resíduo 0.024
- colocação: mt23xpm015b Parafuso de aço galvanizado T-Star Plus "SPAX", de cabeça cilíndrica, de 6 mm de diâmetro e 15 cm de comprimento; factor de resíduo 0.0125175
- colocação: mt13blw110a; factor de resíduo 0.024
- colocação: mt22www020; factor de resíduo 0.044
- colocação: mt22www010b; factor de resíduo 0.06
- colocação: mt21veg011aaaaa; factor de resíduo 0.011
- colocação: mt15sja100 Cartucho de pasta de silicone neutro; factor de resíduo 0.06
- colocação: mt21vva015a; factor de resíduo 0.06
- demolição: ruo170904 Mistura de resíduos de construção e demolição não abrangidos em 17 09 01, 17 09 02 e 17 09 03. (componente de resíduo); rendimento 7.668 kg; Código LER 17 09 04; Massa do elemento 1 kg; Volume 0.000667 m3
- demolição: ruo170202 Vidro. (componente de resíduo); rendimento 7.2 kg; Código LER 17 02 02; Massa do elemento 1 kg; Volume 0.001 m3

## Recursos

**mt22rom100aa** Ud Pré-aro de alumínio para caixilharia de madeira "ROMÁN CLAVERO", de 600x600 mm, Segundo NP EN 14351-1
Dados técnicos: Custo energético 94.813 MJ; Emissão de CO2 6.960 kg; Código LER 17 04 02; Massa do elemento 0.84 kg; Volume 0.00056 m3
Resíduos:
- embalagem: re170203 Plástico. (componente de resíduo); rendimento 0.008 kg; Código LER 17 02 03; Massa do elemento 1 kg; Volume 0.001667 m3

**mt22rom010aaa** Ud Janela de madeira de pinho
Dados técnicos: Custo energético 2457.701 MJ; Emissão de CO2 -32.863 kg
Resíduos:
- embalagem: re170203 Plástico; rendimento 0.116 kg
- embalagem: re170604 Materiais de isolamento não abrangidos em 17 06 01 e 17 06 03. (componente de resíduo); rendimento 0.025 kg; Código LER 17 06 04; Massa do elemento 1 kg; Volume 0.001667 m3

**mt23xpm015b** Ud Parafuso de aço galvanizado T-Star Plus "SPAX", de cabeça cilíndrica, de 6 mm de diâmetro e 15 cm de comprimento
Dados técnicos: Custo energético 2.879 MJ; Emissão de CO2 0.108 kg; Código LER 17 02 01; Massa do elemento 0.0286 kg; Volume 0.000026 m3
Resíduos:
- embalagem: re170203 Plástico; rendimento 0.02 kg

**mt13blw110a** Ud Aerossol de 750 cm³ de espuma de poliuretano
Dados técnicos: Custo energético 4.812 MJ; Emissão de CO2 0.217 kg; Código LER 17 06 04; Massa do elemento 0.01875 kg; Volume 0.000031 m3
Resíduos:
- embalagem: re150104 Embalagens de metal. (componente de resíduo); rendimento 0.15 kg; Código LER 15 01 04; Massa do elemento 1 kg; Volume 0.001667 m3

**mt22www020** m Fita adesiva, impermeável ao vapor de água
Dados técnicos: Custo energético 32.842 MJ; Emissão de CO2 0.898 kg; Código LER 17 02 03; Massa do elemento 0.2 kg; Volume 0.000333 m3
Resíduos:
- embalagem: re170201 Madeira. (componente de resíduo); rendimento 0.04 kg; Código LER 17 02 01; Massa do elemento 1 kg; Volume 0.000909 m3

**mt22www010b** Ud Cartucho de 290 ml de vedante adesivo monocomponente
Dados técnicos: Custo energético 70.388 MJ; Emissão de CO2 3.428 kg; Código LER 17 09 04; Massa do elemento 0.421 kg; Volume 0.000281 m3
Resíduos:
- embalagem: re170203 Plástico; rendimento 0.1 kg

**mt21veg011aaaaa** m² Vidro duplo standard
Dados técnicos: Custo energético 281.087 MJ; Emissão de CO2 20.830 kg; Código LER 17 02 02; Massa do elemento 20 kg; Volume 0.02 m3
Resíduos:
- embalagem: re170604 Materiais de isolamento não abrangidos em 17 06 01 e 17 06 03; rendimento 0.013 kg

**mt15sja100** Ud Cartucho de pasta de silicone neutro
Dados técnicos: Custo energético 87.088 MJ; Emissão de CO2 3.667 kg; Código LER 17 09 04; Massa do elemento 0.45 kg; Volume 0.0003 m3
Resíduos:
- embalagem: re170203 Plástico; rendimento 0.1 kg

**mt21vva015a** Ud Cartucho de 310 ml de silicone neutro
Dados técnicos: Custo energético 87.088 MJ; Emissão de CO2 3.667 kg; Código LER 17 09 04; Massa do elemento 0.45 kg; Volume 0.0003 m3
Resíduos:
- embalagem: re170203 Plástico; rendimento 0.1 kg
