# RCP012

- Propriedade do ficheiro: CYPE INGENIEROS, S.A.
- Formato: FIEBDC-3/2002
- Moeda: EUR
- Custos indirectos: 3.00 %
- IVA: 23.00 %

## R Revestimentos

### RC Descontínuos

#### RCP Pedras naturais

**RCP012** m² Revestimento de paramentos até 3 m de altura, com peças irregulares de ardósia, de entre 3 e 4 cm de espessura, assentes com argamassa de cimento M-7,5.
Fornecimento e colocação de revestimento em paramento vertical, até 3 m de altura, com peças irregulares de ardósia, de entre 3 e 4 cm de espessura, acabamento natural, assentes com argamassa de cimento M-7,5 e enchimento das juntas com o mesmo material. Incluindo p/p de preparação prévia das pedras e do paramento suporte e limpeza final.
Inclui: Preparação da superfície suporte. Preparação das peças. Colocação das peças. Enchimento das juntas. Limpeza.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt19cir010c | m² | Peças irregulares de ardósia, de entre 3 e 4 cm de espessura, acabamento natural. (material) | 1.000 | 35.13 | 35.13 |
| mt09mor010d | m³ | Argamassa de cimento CEM II/B-L 32,5 N tipo M-7,5, confeccionada em obra com 270 kg/m³ de cimento e uma proporção em volume 1/5. (material) | 0.030 | 122.30 | 3.67 |
| op00sie030 |  | Serra de disco de diamante, para mesa de trabalho, de corte húmido. | 1.000 | 0.00 | 0.00 |
| op00tal010 |  | Berbequim. | 1.000 | 0.00 | 0.00 |
| mo022 | h | Oficial de 1ª colocador de pedra natural. (mão de obra) | 1.214 | 16.85 | 20.46 |
| mo060 | h | Ajudante de colocador de pedra natural. (mão de obra) | 1.214 | 16.45 | 19.97 |
| % | % | Custos directos complementares | 2 % | 79.23 | 1.58 |
|  |  | Custos directos |  |  | 80.81 |

| Código | Un | Descrição | Preço |
|---|---|---|---|
| mo031 | h | Oficial de 1ª aplicador de argamassa autonivelante. (mão de obra) | 16.85 |
| mo069 | h | Ajudante de aplicador de argamassa autonivelante. (mão de obra) | 16.45 |
