# Pavimento de material granular "in situ" com aplicação de cal hidráulica natural

- Propriedade do ficheiro: CYPE INGENIEROS, S.A.
- Formato: FIEBDC-3/2002
- Moeda: EUR
- Custos indirectos: 3.00 %
- IVA: 23.00 %

## M Pavimentos urbanos

### MP Pavimentos urbanos

#### MPO Granulares

**MPO030** m² Pavimento de material granular "in situ" com aplicação de cal hidráulica natural.
Execução "in situ" de pavimento de material granular, em solo pouco argiloso, através da estabilização do terreno existente com 20 kg de estabilizante e consolidante de terrenos, à base de cal hidráulica natural, espalhado sobre o terreno e misturado com o mesmo até uma profundidade de 15 cm através de motoniveladora, compactação da mistura com meios mecânicos até alcançar uma densidade seca não inferior a 95% da máxima obtida no ensaio Proctor Modificado, realizado segundo LNEC E 197. Incluindo preparação da superfície através de desmatação da terra vegetal, escarificação do terreno e remoção e carga para camião dos restos e resíduos.
Critérios considerados na determinação do preço da unidade de obra: O preço não inclui a realização do ensaio Proctor Modificado nem o transporte.
Inclui: Decapagem do terreno. Escarificação do terreno a estabilizar. Espalhamento da cal. Mistura da cal com o terreno. Nivelação da mistura. Humedecimento e compactação da mistura. Remoção e carga para camião de restos e desperdícios.
Critério de medição de projecto: Superfície medida em projecção horizontal, segundo documentação gráfica de Projecto.
Critério de medição de obra: Medir-se-á, em projecção horizontal, a superfície realmente executada segundo especificações de Projecto.

| Código | Un | Descrição | Rendimento | Preço | Importância |
|---|---|---|---|---|---|
| mt28mif040 | kg | Estabilizante e consolidante de terrenos, à base de cal hidráulica natural, fornecida em sacos de 35 kg, para estabilização de caminhos e sendeiros. (material) | 20.000 | 0.66 | 13.20 |
| mq01pan010a | h | Pá carregadora sobre pneus de 120 kW/1,9 m³. (equipamento) | 0.017 | 45.95 | 0.78 |
| mq04dua020b | h | Dumper de descarga frontal de 2 t de carga útil. (equipamento) | 0.002 | 10.58 | 0.02 |
| mq01mot010a | h | Motoniveladora de 141 kW. (equipamento) | 0.002 | 77.41 | 0.15 |
| mq02rov010i | h | Compactador monocilíndrico vibrante auto-propulsado, de 129 kW, de 16,2 t, largura de trabalho 213,4 cm. (equipamento) | 0.033 | 71.16 | 2.35 |
| mq02cia020j | h | Camião cisterna, de 8 m³ de capacidade. (equipamento) | 0.002 | 121.25 | 0.24 |
| mo041 | h | Oficial de 1ª construção de obra civil. (mão de obra) | 0.275 | 22.68 | 6.24 |
| mo087 | h | Ajudante de construção de obra civil. (mão de obra) | 0.275 | 22.13 | 6.09 |
| % | % | Custos directos complementares | 2 % | 29.07 | 0.58 |
|  |  | Custos directos |  |  | 29.65 |
