# Pavimento com peças irregulares de granito, de entre 3 e 4 cm de espessura, assentamento e enchimento de juntas com argamassa bastarda de cal e cimento branco BL-II/A-L 42,5 R, M-5

- Propriedade do ficheiro: CYPE INGENIEROS, S.A.
- Formato: FIEBDC-3/2002
- Moeda: EUR
- Custos indirectos: 3.00 %
- IVA: 23.00 %

## M Pavimentos urbanos

### MP Pavimentos urbanos

#### MPP De pedra natural

**MPP040** m² Pavimento com peças irregulares de granito, de entre 3 e 4 cm de espessura, assentamento e enchimento de juntas com argamassa bastarda de cal e cimento branco BL-II/A-L 42,5 R, M-5.
Fornecimento e colocação de pavimento com peças irregulares de granito, de entre 3 e 4 cm de espessura, acabamento natural, assentamento com argamassa bastarda de cal e cimento branco BL-II/A-L 42,5 R, M-5 e enchimento de juntas com o mesmo material. Incluindo p/p de preparação prévia das pedras, cortes, remates de cantos, realização de encontros com outros materiais, juntas e limpeza final.
Inclui: Preparação da superfície suporte. Preparação das peças. Colocação das peças. Enchimento das juntas. Limpeza.
Critério de medição de projecto: Superfície medida em projecção horizontal, segundo documentação gráfica de Projecto.
Critério de medição de obra: Medir-se-á, em projecção horizontal, a superfície realmente executada segundo especificações de Projecto.

| Código | Un | Descrição | Rendimento | Preço | Importância |
|---|---|---|---|---|---|
| mt19cir010i | m² | Peças irregulares de granito, de entre 3 e 4 cm de espessura, acabamento natural. (material) | 1.050 | 14.27 | 14.98 |
| mt09mor030b | m³ | Argamassa bastarda de cal e cimento branco BL-II/A-L 42,5 R, tipo M-5, confeccionada em obra com 250 kg/m³ de cimento e uma proporção em volume 1:1:7. (material) | 0.030 | 163.01 | 4.89 |
| mt08aaa010a | m³ | Água. (material) | 0.020 | 1.51 | 0.03 |
| op00sie030 |  | Serra de disco de diamante, para mesa de trabalho, de corte húmido. | 1.000 | 0.00 | 0.00 |
| op00tal010 |  | Berbequim. | 1.000 | 0.00 | 0.00 |
| mo022 | h | Oficial de 1ª colocador de pedra natural. (mão de obra) | 0.539 | 17.19 | 9.27 |
| mo060 | h | Ajudante de colocador de pedra natural. (mão de obra) | 0.539 | 16.81 | 9.06 |
| mo113 | h | Operário não qualificado construção. (mão de obra) | 0.108 | 16.12 | 1.74 |
| % | % | Custos directos complementares | 2 % | 39.97 | 0.80 |
|  |  | Custos directos |  |  | 40.77 |
