# Pavimento amortecedor de impactos para uma altura máxima de queda de 1,3 m

- Propriedade do ficheiro: CYPE INGENIEROS, S.A.
- Formato: FIEBDC-3/2002
- Moeda: EUR
- Custos indirectos: 3.00 %
- IVA: 23.00 %

## T Equipamento urbano

### TJ Áreas de jogos infantis

#### TJR Pavimentos absorventes de impactos

**TJR030** m² Pavimento amortecedor de impactos para uma altura máxima de queda de 1,3 m, em áreas de jogos infantis, formado por placas de borracha reciclada SBR, cor preto, de 500x500x40 mm, assentes com cola especial de poliuretano bicomponente, sobre uma superfície base (não incluída neste preço).
Pavimento amortecedor de impactos para uma altura máxima de queda de 1,3 m, em áreas de jogos infantis, formado por placas de borracha reciclada SBR, cor preto, de 500x500x40 mm, assentes com cola especial de poliuretano bicomponente. Incluindo p/p de cortes, remates e limpeza. Totalmente instalado sobre uma superfície base (não incluída neste preço).
Inclui: Marcação. Aplicação da cola. Colocação das placas de borracha. Limpeza final.
Critério de medição de projecto: Superfície medida segundo documentação gráfica de Projecto.
Critério de medição de obra: Medir-se-á a superfície realmente executada segundo especificações de Projecto.

| Código | Un | Descrição | Rendimento | Preço | Importância |
|---|---|---|---|---|---|
| mt47adc110a | kg | Cola especial de poliuretano bicomponente. (material) | 0.200 | 4.71 | 0.94 |
| mt47adc411ia | m² | Placa de borracha reciclada SBR, cor preto, de 500x500x40 mm, com aglomerantes de poliuretano, segundo NP EN 1177. (material) | 1.050 | 29.32 | 30.79 |
| mo041 | h | Oficial de 1ª construção de obra civil. (mão de obra) | 0.108 | 18.48 | 2.00 |
| mo087 | h | Ajudante de construção de obra civil. (mão de obra) | 0.108 | 17.97 | 1.94 |
| % | % | Custos directos complementares | 2 % | 35.67 | 0.71 |
|  |  | Custos directos |  |  | 36.38 |
